# K 61, Nistertal, Eisenb.-Überquer.
Angebotsaufforderung (GAEB DA XML 3.2, DA83)
Projekt: A14-21-0018
Währung: EUR
Vergabeart: Öffentliche Ausschreibung
Eröffnung: 01.09.2026 10:30:00
Ende der Zuschlagsfrist: 22.09.2026
Auftraggeber: LBM Diez, Landesbetrieb Mobilität Diez, LBM Diez,Goethestr.9, 65582 Diez, Goethestraße 9, 65582 Diez, Telefon 06432 92006-0, E-Mail lbm@lbm-diez.rlp.de
Erstellt mit: GXML Toolbox V3.3 R20210630, iTWO_64 V12.0.618, 13.08.2026

## 01-K Los1 Nistertal, Eisenb.-Überquer.
Datum: 13.08.2026

### Bereich 00 K 61, OD NISTERTAL

#### Abschnitt 00.01 BAUSTELLENEINRICHTUNG

**00.01.0001 Baustelle einrichten Sämtl.LV-Abschn.*Zufahrt vorh.**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen.

Es stehen Baustelleinrichtungsflächen zur Verfügung, siehe Baubeschreibung.

Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Abschnitt 00.02 VERKEHRSSICHERUNG

**00.02.0001 Mehrkosten Baustellenverkehr Dritte**
*** Pauschalposition
Mehraufwendungen Baustellenverkehr Dritter
Im Baubereich der K61, ist es notwendig trotz Sperrung,
die Zufahrt für Anlieger und Gewerbetreibende zu ermöglichen.
Sämtliche Mehraufwendungen /  Behinderungen werden in
dieser Pauschale vergütet.
Hierfür muss der betroffene Baustellenbereich mittels
angemessener technischer sicherheitsrelevanter
Aufwendungen hergestellt sein. (z.B. Ebenheit, Anrampungen, Baken, etc.)
Für die Anrampung ist  1  Zufahrt bis  4  m Breite zu kalkulieren.
Herstellen und Beseitigen der Anrampung mit
geeignetem Materialnach Wahl des AN.
Einschließlich Anpassung für Zwischenbauzustände (Fräsarbeiten, Aufbrucharbeiten, Rinnenarbeiten, etc.).
Absicherung von Schächten / Schiebern etc. mit Baken
ist einzurechnen.

Der Fußgängerverkehr im Bereich des Wiesenweges und der Bahnhofstraße ist während der gesamten Bauzeit zu berücksichtigen und sicher aufrechtzuerhalten. Erforderliche provisorische Fußgängerführungen, Überbrückungen, Anrampungen sowie Anpassungen an wechselnde Bauzustände sind in die Pauschale einzurechnen. Die sichere und möglichst barrierearme Führung der Fußgänger ist insbesondere bei der abschnittsweisen Ausführung der Bauarbeiten und bei Änderungen der Baustellensituation jederzeit zu gewährleisten.

Besondere Sperrzeiten (z.B. Asphaltarbeiten) sind
rechtzeitig mit den Anliegern abzustimmen.
Zu kalkulieren sind im Wesentlichen
Arbeitsunterbrechungen,  Einteilung /  Änderung der
Leistungen bzw.  Arbeitsfolgen mit Folgekosten,
Schutzeinrichtungen, prov. Herrichten der Durchfahrt,
in diesem Zusammenhang entstehende Lohn-, Geräte- und
Vorhaltekosten während der unmittelbaren Bauzeit in
diesem Bereich.
Einzurechnen ist auch das Verfahren der Müllbehälter,
gelbe Säcke, Altpapier, Sperrmüll zu einer, ggfls. zwei
Sammelstellen je Bauabschnitt für die Dauer der Bauarbeiten. Einschließlich Beschriftung und Entfernen
der Beschriftung der Müllbehälter.
Einzurechnen ist die entsprechend notwendige Ausführung
in Bauabschnitten.

Die Beschilderung und Absperrvorrichtung wird gesondert vergütet.
Menge: 1,000 Psch

*Hinweis*
Für alle Arbeiten an der K 61 Verkehrskonzept siehe Anlage.

**00.02.0002 Verkehrssich. läng. Dauer aufbauen Arb.st.u. Uml.str*VZ-Plan des AG Anordnung Unt. AG**
*** Pauschalposition
StL-Nr. 2110510531990199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder 'auf der Umleitungsstrecke und im Baustellenbereich überprüfen und ggf. für die Dauer der Verkehrssicherung, mit zugelassener Auskreuzvorrichtung, außer Kraft und wieder in Kraft setzen.
Kontrollen und deren Dokumentation für die gesamte Arbeitsstellensicherung gemäß ZTV-SA werden gesondert vergütet.'

Länge des Arbeitsbereiches 'Baubereich der K 61 von NK 5313 047 Station ca. 0,765 nach NK 5313 045, siehe Verkehrskonzept AG'

Verkehrsrechtliche Anordnung nach Unterlagen des AG
einholen und zugehörige Unterlagen erstellen. Erforderliche Ortsbesichtigungen zur Erstellung der Planunterlagen für die verkehrsrechtliche Anordnung durchführen.
Anfallende Gebühren 'siehe Baubeschreibung

Für die Kontrollen ist auf der Baustelle durch den AN
ein stationär befestigter, abschließbarer Briefkasten
mit Schlitzeinwurf nach Angaben des AG aufzuhängen und vorzuhalten. Der Briefkasten, einschließlich zwei
Briefkastenschlüssel,ist dem AG zu Beginn der
Verkehrssicherung zu übergeben und wird zum Ende der
Verkehrssicherung wieder zurück übergeben.

Die Verkehrssicherung ist mindestens zwei Tage
vor in Betriebnahme entwertet aufzustellen
und anschließend mit dem MSM Leiter,  oder
stellvertretenden MSM Leiter, der Baufirma und der
Polizei abzunehmen.

Die Pauschale gilt für alle Leistungen im Baubereich
der K61 und der Umleitungsstrecke.'
Menge: 1,000 Psch
Leistungsbereichkatalog: 105

**00.02.0003 Verkehrssich. läng. Dauer abbauen Verk.konzept AG**
*** Pauschalposition
StL-Nr. 211051202990
Verkehrssicherung an Arbeitsstellen längerer Dauer abbauen. Vorübergehende Verkehrssicherungsmaßnahmen
durchführen. Vorübergehende Markierung entfernen,
transportable Lichtsignalanlage, bauliches Leitelement,
mobile Stauwarnanlage, LED-Anzeigetafel und transportable Schutzeinrichtung abbauen werden gesondert
vergütet.
Nach Verkehrskonzept des AG.
Vorhandene Verkehrsschilder 'auf der Umleitungsstrecke und im Baustellenbereich wieder in Kraft setzen'

Länge des Arbeitsbereiches 'Baubereich der K 61 von NK 5313 047 Station ca. 0,765 nach NK 5313 045, siehe Verkehrskonzept AG'
Menge: 1,000 Psch
Leistungsbereichkatalog: 105

**00.02.0004 Verkehrssich. läng. Dauer vorhalten wie Vorposition**
StL-Nr. 2110511010
Verkehrssicherung längerer Dauer vorhalten, warten, instand setzen und betreiben. Vorübergehende Verkehrssicherungsmaßnahmen durchführen. Die Kontrolle der Verkehrssicherung wird gesondert vergütet.
Verkehrssicherung wie in Vorposition beschrieben.
Menge: 90,000 d
Leistungsbereichkatalog: 105

**00.02.0005 Kontrolle d. Verkehrss. an Arb.st. schrift.Dokument**
Kontrolle der Verkehrssicherung an Arbeitsstellen und der eingerichteten Umleitungsstrecke einschließlich temporärer Verkehrsschilder, vorübergehender Markierungen, transportabler Lichtsignalanlagen, baulicher Leitelemente und transportabler
Schutzeinrichtungen gemäß ZTV-SA durchführen. Die Kontrolle ist unmittelbar nach deren Durchführung zu erfassen und zu dokumentieren.

Verkehrssicherung der OZ ' wie Vorposition, laut Verkehrskonzept'

Der in der verkehrsrechtlichen Anordnung benannte
Verantwortliche oder dessen Beauftragter muß bei
Arbeitsstellen von längerer Dauer mindestens zweimal
täglich (bei Tagesanbruch und nach Eintritt der Dunkelheit), an arbeitsfreien Tagen mindestens einmal
täglich sowie zusätzlich unverzüglich nach einem
Unwetter oder Sturm die Arbeitsstelle u.
Umleitunsstrecke kontrollieren. Der Zeitpunkt der
Kontrolle sowie die durchgeführten Wartungsarbeiten
sind auf dem vorgegebenen Formblatt des AG´s zu
dokumentieren.

Kontrolle durch schriftliche Dokumentation der vom
Landesbetrieb Mobilität Diez erstellten
Formblätter.

Das zu verwendende Formblatt für die o.g. Dokumentation
wird dem AN mit der notwendigen verkehrsbeschränkenden
Anordnung übersandt.

Gleichzeitig eingerichtete Verkehrsführungen werden nur
einmal abgerechnet.  Die Dokumentation der Kontrolle ist direkt vom AN in 1-facher Form vor Ort auf der
Baustelle in den hierfür vorgehaltenen Briefkasten
einzuwerfen.
Menge: 90,000 d
Leistungsbereichkatalog: 105

*Hinweis*
für nachrangige Arbeiten

**00.02.0006 Verkehrssich. läng. Dauer aufbauen Arb.st.u. Uml.str*Anordnung Unt. AG**
*** Pauschalposition
StL-Nr. 2110510539900199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'CI/5
Für nachrangige Arbeiten im Baubereich der K61 und der Umleitungsstrecke'

Vorhandene Verkehrsschilder 'Im Baustellenbereich
überprüfen und ggf.  für die Dauer der Verkehrssicherung, mit zugelassener
Auskreuzvorrichtung, außer Kraft und wieder in Kraft setzen.'

Verkehrsrechtliche Anordnung nach Unterlagen des AG
einholen und zugehörige Unterlagen erstellen. Erforderliche Ortsbesichtigungen zur Erstellung der Planunterlagen für die verkehrsrechtliche Anordnung durchführen.
Anfallende Gebühren 'siehe Baubeschreibung

Für die Kontrollen ist auf der Baustelle durch den AN
ein stationär befestigter, abschließbarer Briefkasten
mit Schlitzeinwurf nach Angaben des AG aufzuhängen und vorzuhalten. Der Briefkasten, einschließlich zwei
Briefkastenschlüssel,ist dem AG zu Beginn der
Verkehrssicherung zu übergeben und wird zum Ende der
Verkehrssicherung wieder zurück übergeben.

Die Verkehrssicherung ist mindestens zwei Tage
vor in Betriebnahme entwertet aufzustellen
und anschließend mit dem MSM Leiter,  oder
stellvertretenden MSM Leiter, der Baufirma und der
Polizei abzunehmen.

Die Pauschale gilt für alle Leistungen im Baubereich
der K61 und der Umleitungsstrecke.'
Menge: 1,000 Psch
Leistungsbereichkatalog: 105

**00.02.0007 Verkehrssich. läng. Dauer abbauen**
*** Pauschalposition
StL-Nr. 211051209900
Verkehrssicherung an Arbeitsstellen längerer Dauer abbauen. Vorübergehende Verkehrssicherungsmaßnahmen
durchführen. Vorübergehende Markierung entfernen,
transportable Lichtsignalanlage, bauliches Leitelement,
mobile Stauwarnanlage, LED-Anzeigetafel und transportable Schutzeinrichtung abbauen werden gesondert
vergütet.
Nach RSA, Regelplan 'CI/5
Für nachrangige Arbeiten im Baubereich der K61 und der
Umleitungsstrecke.'

Vorhandene Verkehrsschilder 'Im Baustellenbereich wieder in Kraft setzen.'
Menge: 1,000 Psch
Leistungsbereichkatalog: 105

**00.02.0008 Verkehrssich. läng. Dauer vorhalten**
StL-Nr. 2110511090
Verkehrssicherung längerer Dauer vorhalten, warten, instand setzen und betreiben. Vorübergehende Verkehrssicherungsmaßnahmen durchführen. Die Kontrolle der Verkehrssicherung wird gesondert vergütet.
Verkehrssicherung der OZ 'wie Vorposition, Verkehrssicherung nach RSA, Rgelplan CI/5 für nachrangige Arbeiten im
Baubereich der K61 und der Umleitungsstrecke.
Mehrmaliges Umsetzen/Anpassen für die jeweiligen
Bauabschnitte ist mit einzukalkulier'
Menge: 10,000 d
Leistungsbereichkatalog: 105

**00.02.0009 Kontrolle d. Verkehrss. an Arb.st.**
Kontrolle der Verkehrssicherung an Arbeitsstellen und
der eingerichteten Umleitungsstrecke einschließlich
temporärer Verkehrsschilder,  vorübergehender Markierungen, transportabler Lichtsignalanlagen,
baulicher Leitelemente und transportabler Schutzeinrichtungen gem. ZTV-SA durchführen. Die Kontrolle ist unmittelbar nach deren Durchführung zu erfassen und zu dokumentieren.

Verkehrssicherung der OZ ' wie Vorposition, Verkehrssicherung
nach RSA, Rgelplan CI/5 für nachrangige Arbeiten im
Baubereich der K61 und der Umleitungsstrecke.'
Menge: 10,000 d
Leistungsbereichkatalog: 105

*Hinweis*
Zusätzliche Ampelanlage Typ C, die nicht im Verkehrskonzept erhalten sind, aufstellen, betreiben.
Für Vor- und Nacharbeiten außerhalb der Vollsperrung. Auch für Sanierungsarbeiten auf der Umleitungsstrecke oder temporär zur Verkehrsregelung bei Asphaltnebenarb.

**00.02.0010 Transp. LSA nachrangige Arbeiten**
*** Pauschalposition
Transportable Lichtsignalanlage (LSA) für Engstelle einschließlich Energieversorgung aufbauen, in Betrieb nehmen und abbauen.
Vorhalten, Kontrolle, Wartung, Instandsetzung und Betreiben sind ebenfalls in die Position mit
einzukalkulieren.
Vorübergehende Verkehrssicherungsmaßnahmen durchführen. 70 v.H. des Preises werden nach betriebsfertigem Aufbau, der Rest nach Abbau vergütet.
LSA Typ C (2-Phasen Ampel)
Verkehrsabhängige Steuerung.
Energieversorgung nach Wahl des AN.
Verbindung nach Wahl des AN.

Verkehrsführungsphase:
 - Nachrangige Arbeiten auf der
  Umleitungsstrecke und im
  Baustellenbereich.
  max. Sperrlänge: ca. 250 m
Mehrmaliges Umsetzen/Anpassen für die jeweiligen
Bauabschnitte ist mit einzukalkulieren.
Menge: 1,000 Psch
Leistungsbereichkatalog: 105

**00.02.0011 Verkehrsschild abbauen Größe bis 1,1 m2*Rohrpf. bis 76,1 Fundament entf.*neben d. Fahrbahn Stoffe d.Verw.zuf*Boden a.Bst.verf.**
StL-Nr. 2113001110051121
Verkehrsschild ggf. mit Aufstellvorrichtung abbauen.
Schildgröße bis 1,1 m2.
Aufstellvorrichtung = Rohrpfosten, DU bis 76,1 mm abbauen.
Fundament entfernen.
Schild neben der Fahrbahn.
Abgebaute Stoffe nach Wahl des AN verwerten.
Fundamentlöcher mit Boden aus dem Baubereich flächenhaft verfüllen und verdichten.
Menge: 4,000 St
Leistungsbereichkatalog: 130

*Hinweis: OZ 00.02.00012 - 00.02.0014 nur*
OZ  00.02.00012  -  00.02.0014  nur nach Anweisung des AG!

**00.02.0012 Absp.g.,Warneinr. aufb.,abb.u.vorh.**
Absperrgerät oder Warneinrichtung betriebsfertig aufbauen, vorhalten, warten, instand setzen, betreiben
und abbauen. Vorübergehende Verkehrssicherungsmaßnahmen durchführen. Die Kontrolle wird gesondert vergütet.
Absperrgerät oder Warneinrichtung = Absperrbock/-schranke incl. Beleuchtung und VZ 250
Mit retroreflektierender Folie Klasse RA2.
Einsatzzeit gesamte Bauzeit.
Aufstellvorrichtung nach Wahl des AN.
Menge: 4,000 St

**00.02.0013 Absturzsicherung Aufstell./Vorhalt.**
Mobile Absturzsicherung aus Kunststoff aufstellen und für die gesamte Bauzeit vorhalten.
Absturzsicherung aus Kunststoff,
Maße 2000 x 1000 mm
Absperrschranke: Höhe 250 mm,
Tastleiste:  Höhe 100 mm,
Folie Typ 1 retroreflektierend, inklusive Lampenstutzen und Beleuchtung bei Nacht.
Verbindung der Elemente mit Sicherungsbügel
gemäß den TL-Absperrschranken und entsprechend den Vorschriften der ZTV-SA.
Aufstellung mit Bakenfußplatten.
Aufstellung im direkten Arbeitsbereich zur Absicherung der Fußgängerströme, insbesondere der Schul- und Kindergartenkinder nach Anordnung des AG.
Einschließlich dem mehrfachen Umsetzen Zug um Zug mit dem Baufortschritt.
Bild nur beispielhaft!

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Menge: 25,000 St

**00.02.0014 Absturzsicherung umsetzen Höhe 1,0 m*Kunststoff**
Absturzsicherung wie vor innerhalb der Baustelle umsetzen. Nicht wiederverwertbare Teile ersetzen.
Maße 2000 x 1000 mm.
Zaun aus Kunststoff-Fertigteilen.
Menge: 50,000 St

#### Abschnitt 00.03 ERDBAU/VORARBEITEN

**00.03.0001 Boden lösen und fördern HB-B1**
Boden aus Abtragsbereichen profilgerecht lösen und innerhalb der Baustelle zum Abtransport fördern, ggf. zwischenlagern und erneut aufnehmen.

In dieser OZ ist das lageweise Aufnehmen bzw. alle Mehraufwendungen de AN einzukalkulieren, die u. a. aus dem erforderlichen getrennten Aufnehmen der Böden der unterschiedlichen DK / EBV - Einbauklassen resultieren. Die Mehraufwendugnen für das Lösen und Weiterverwenden von Findlingen bis 0,50 m3 ist einzukalkulieren.

Erschwernisse durch längsverlaufende bzw. querende Leistungssysteme werden vom LBM Diez nich gesondert vergütet. Siehe auch Punkt 1.3 der Baubeschreibung.

Das erforderl. separieren, zwischenlagern, transportieren und ablagern auf einer Deponie etc., wird gesondert vergütet.

Homogenbereich B1
(siehe Baubeschreibung)

Aushubbereich:
Aushub bis Erdplanum und evtl. Tieferschachtung.

-Vollausbaubereiche von ca. Stat. 0,780 bis Stat. 0,890

Das Herstellen von Planum wird nicht gesondert vergütet.
Abgerechnt wird nach Abtragsprofilen des AG.
Abrechnungsgrenzen siehe Baubeschreibung Punkt 3.11 Vermesungsleistung / Aufmaßverfahren.
Menge: 460,000 m3

**00.03.0002 Fels lösen und fördern HB-X1 (Zul)**
Zulage zu der Pos. Boden lösen und fördern HB-B1

Leicht bis schwer lösbaren Fels lösen und fördern.

Leicht bis schwer lösbaren Fels aus Abtragsbereichen profilgerecht lösen und innerhalb der Baustelle zum Abtransport fördern, ggf. zwischenlagern und erneut aufnehmen. (ohne sprengen).
In dieser OZ ist das lageweise Aufnehmen bzw. alle
Mehraufwendungen des AN einzukalkulieren, die u. a. aus
dem erforderlichen getrennten Aufnehmen der Böden der
unterschiedlichen LAGA-Einbauklassen resultieren.
Erschwernisse durch längsverlaufende bzw. querende
Leitungssysteme werden vom LBM Diez nicht gesondert vergütet. Siehe auch Punkt 1.3 der Baubeschreibung.
Das erforderl. Separieren, Zwischenlagern,
Transportieren und Ablagern auf einer Deponie bzw. das
Zuführen einer geeigneten Wiederverwertung, etc., wird
gesondert vergütet.

Homogenbereich X1
leicht bis schwer lösbarer Fels, Abtrag in wechselnden
Stärken.
(siehe Baubeschreibung)

Aushubbereiche:
Entsprechend den Pos. Boden lösen und fördern HB-B1
(Aushub bis Erdplanum und Tieferschachtung)
Das Herstellen und Verdichten des Planums wird nicht
gesondert vergütet.
Abgerechnet wird nach örtlichem Aufmaß.
Menge: 10,000 m3

*Hinweis*
bis OZ 01.03.0005
Zusätzlich zur EBV, wurde der anstehende Boden auch nach der Deponieverordnung untersucht.
Abrechnungsgrundlage ist jedoch ausschließlich die Ersatzbaustoffverordnung (EBV).

**00.03.0003 Boden ablagern EBV bis BM-F2**
Nicht gefährlichen Boden innerhalb der Baustelle nach
Angaben des AG unter Beachtung der gesetzlichen
Bestimmungen separieren, ggfls. auf einer vom AN anzumietenden Fläche innerhalb der Baustelle entsprechend der gesetzlichen Vorgaben zwischenlagern, aufladen und auf eine zugelassene Deponie bzw. einer zugelassenen Verwertung nach Wahl des AN transportieren und ablagern.

Boden der Zuordnungsklasse:  bis BM-F2  nach EBV
Abfallschlüsselnummer:  170504
gemäß Prüfbericht Nr.:  2615858
Labornummer:  2616002

Schadstoffanalyse liegt als Anlage der Ausschreibung bei.
Anlieferung und Verwertung sind mit dem Deponiebetreiber/Verwertungsstelle abzustimmen. Der Abladeort ist auf die Tauglichkeit für LKW-Typ zu überprüfen und entsprechend einzukalkulieren.

Zusätzliche Gebühren sind vom AN direkt an den
Deponiebetreiber/Verwertungsstelle zu entrichten.
Der AN hat vor Baubeginn dem AG Art und Ort der Verwertung bzw. Deponierung schriftlich mitzuteilen.

Abgerechnet wird nach Massenermittlung der einzelnen Positionen.
Menge: 85,000 m3

**00.03.0004 Boden ablagern EBV BM-F3**
Nicht gefährlichen Boden innerhalb der Baustelle nach
Angaben des AG unter Beachtung der gesetzlichen
Bestimmungen separieren, ggfls. auf einer vom AN anzumietenden Fläche innerhalb der Baustelle entsprechend der gesetzlichen Vorgaben zwischenlagern, aufladen und auf eine zugelassene Deponie bzw. einer zugelassenen Verwertung nach Wahl des AN transportieren und ablagern.

Boden der Zuordnungsklasse:  BM-F3  nach EBV
Abfallschlüsselnummer:  170504
gemäß Prüfbericht Nr.:  2615858
Labornummer:  2616000, 2626001

Schadstoffanalyse liegt als Anlage der Ausschreibung bei.
Anlieferung und Verwertung sind mit dem Deponiebetreiber/Verwertungsstelle abzustimmen. Der Abladeort ist auf die Tauglichkeit für LKW-Typ zu überprüfen und entsprechend einzukalkulieren.

Zusätzliche Gebühren sind vom AN direkt an den
Deponiebetreiber/Verwertungsstelle zu entrichten.
Der AN hat vor Baubeginn dem AG Art und Ort der Verwertung bzw. Deponierung schriftlich mitzuteilen.

Abgerechnet wird nach Massenermittlung der einzelnen Positionen.
Menge: 375,000 m3

**00.03.0005 Bauliche Anlage abbrechen Einfriedungsmauer*Beton ohne Sprengen*Abbruch bis 1 m Anl.freil./verd.*ges. Abbr. verw.**
Bauliche Anlage abbrechen. Anlage nach Unterlagen des
AG.
Anlage = Einfriedungsmauer.
Länge ca. 25,00 m
Höhe ca. 1,00 m
Anlage aus Stahlbeton.
Ohne Sprengen.
Als Teilabbruch bis Erdplanum.
Gesamtes Abbruchgut nach Wahl des AN verwerten.

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Menge: 6,000 m3
Leistungsbereichkatalog: 106

**00.03.0006 Bauliche Anlage abbrechen Stützwand*Stahlbeton ohne Sprengen*Abbruch bis 0,5 m ges. Abbr. verw.**
Bauliche Anlage abbrechen. Anlage nach Unterlagen des
AG. Abrechnung nach Volumen des umbauten Raumes
der abzubrechenden Anlage.
Anlage = Stützwand.
Anlage aus Stahlbeton mit Stahlträgern.
Ohne Sprengen.
Abbruch bis 0,50 m unter Geländeoberfläche.
Gesamtes Abbruchgut nach Wahl des AN verwerten.

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Menge: 10,000 m3
Leistungsbereichkatalog: 106

**00.03.0007 Bauliche Anlage abbrechen*Beton ohne Sprengen*ges. Abbr. verw.**
*** Pauschalposition
Bauliche Anlage abbrechen. Anlage nach Unterlagen des
AG.
Anlage Beton-Systembausteine,
18 Stück, inkl. Sockel.
Anlage aus Beton.
Ohne Sprengen.
Gesamtes Abbruchgut nach Wahl des AN verwerten.

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Menge: 1,000 Psch
Leistungsbereichkatalog: 106

**00.03.0008 Oberboden abtragen und andecken*Abrechng. Auftrag**
StL-Nr. 2110611200990902
Oberboden ggf. einschließlich Vegetationsdecke abtragen
und profilgerecht wieder andecken einschließlich erforderlicher Zwischenlagerung auf Flächen nach Wahl des
AN. Beschreibung der Homogenbereiche nach Unterlagen
des AG.
Dicke 'wechselnde Abtragsstärken, bis 30 cm, Abtrag
nach Angaben des AG.'

Andeckung 'auf Böschungen'

Dicke der Andeckung 'über 10 cm bis 30 cm'

Abgerechnet wird nach Auftragsprofilen.
Menge: 50,000 m3
Leistungsbereichkatalog: 106

**00.03.0009 Oberboden liefern und andecken**
StL-Nr. 241061539099
Oberboden liefern und profilgerecht andecken. Abrechnung nach angedeckten Flächen.
Andeckung 'auf den Böschungsbereichen'

Andeckung 'Dicke 10 cm bis 30 cm'
Menge: 260,000 m2
Leistungsbereichkatalog: 106

**00.03.0010 Rasenansaat mit RSM Regio herst. Feinplanum lock. UG 07*Grundmischung**
StL-Nr. 2110720400190710
Rasenansaat mit RSM Regio herstellen. Saatgut ohne Entmischung ausbringen, einarbeiten und andrücken.
Feinplanum feinkrümelig lockern.
Saatgutmenge '20 g/m2.
Anfallenden Abfall ablesen. Ggf. vorwüchsige Kräuter ausmähen. Abfall und Mähgut
entsorgen.
Ansaat auf Böschungen.'

Regiosaatgutmischung (RSM Regio), Ursprungsgebiet 7,
Rheinisches Bergland.
Standortvariante Grundmischung.
Menge: 260,000 m2
Leistungsbereichkatalog: 107

**00.03.0011 Best. Leuchten aufnehmen, transp**
Bestehende Masten der Straßenbeleuchtungsanlage nach
bauseitigem Rückbau der Freileitungsverkabelung
aufnhemen und zum Lagerplatz des AG transportieren.
Mittlerer Transportweg bis 5  km
Leuchten mit Lichtpunkthöhe ca. 7,00 m
Einschl.  Aufbruch der Betonfundamnete und Übernahme des Aufbruches in Eigentum des AN.
Sämtliches Aufbruchgut wird von der Baustelle
entfernet.
Menge: 3,000 St

**00.03.0012 Vorh. Fundament Straßenbel. aufn.**
Vorh. Fundament des Straßenbeleuchtungsmastes aufnehmen, laden und nach Wahl des AN entsorgen.
Fundamenthöhe ca. 1,50m
Menge: 1,000 St

**00.03.0013 Lampenfundamente DN 300, L=1,50 m**
Lampenfundamente nach örtlicher Angabe aus 1,50 m langen Beton- oder PVC / PP-Rohren DN 300 herstellen.
Einschl Lieferung und Einbau des Fundametnbetons C
12/15
Zur Leistung gehören die Erdarbeiten, das Beton- oder PVC //PP Rohr und eine Bohrung DN 50 zur Einführung
der Kabel.
Einschl aller erf.  Erdarbeiten sowie Abfuhr des
verdrängten Bodens.
Nicht verwendeten Aushub 'fördern. Das Separieren,
Zwischenlagern, Transportieren und Ablagern
von Böden wird gesondert vergütet.'
Menge: 1,000 St

**00.03.0014 Kabelgraben Beleuchtg. herst.**
Kabelgraben herstellen.
Straßenaufbruch wird gesondert vergütet.
In gewachsenem Boden.

Aushub seitlich lagern und wiedereinbauen.
Grabenbreite = 0,20 bis 0,50 m.
Grabentiefe = 0,30 bis 0,5 m.
Aushub 'soweit zum Verfüllen geeignet, auf Flächen
des AN zur Wiederverwendung seitlich lagern.
Fehlenden Verfüllboden einbauen und verdichten wird gesondert vergütet.'
Zum Verfüllen nicht verwendeten Aushub 'fördern. Das
Separieren, Zwischenlagern, Transportieren und Ablagern von Böden wird gesondert vergütet.'
Grabenherstellung im Zuges des Straßenbaus nach Aushub
des Gehweges ab Erdplanum.
Beleuchtungskabel wird bauseits geliefert
Für Kabel der Straßenbeleuchtung oder ähnlichem,
daherist das Liefern und Verlegen von Trassenwarnband im Grabenbereich in die Position einzukalkulieren.
Menge: 12,000 m

**00.03.0015 Sand für Leitungseinbettung**
Sand für Leitungseinbettung liefern und einbauen.
Material = Rheinsand.
Für Planungsausgleich bis 10 cm dick und als Umhüllung bis 10 cm dick über Rohrscheitel.
Nachweis durch Lieferscheine.
Umrechnungsfaktor: 1,8 t/m3
Abrechnung nach Aufmaß und Nachweis über
Lieferscheine.
Menge: 2,000 t

**00.03.0016 Straßenbel.kabel auslegen**
Bauseits bereitgestelltes Straßenbeleuchtungskabel in
vorhandenem Kabelgraben auslegen.
Menge: 12,000 m

**00.03.0017 Best. Leuchten wieder einbauen**
orhandene, zuvor aufgenommene Masten der Straßenbeleuchtungsanlage vom Lagerplatz des AG zur Einbaustelle transportieren und wieder fachgerecht aufstellen.

Leuchten mit Lichtpunkthöhe ca. 7,00 m.

Die vorhandenen Leuchten und Masten sind wiederzuverwenden.

Sämtliche erforderlichen Nebenarbeiten sind in die Position einzurechnen.
Menge: 3,000 St

#### Abschnitt 00.04 ENTWÄSSERUNG FÜR STRASSEN

**00.04.0001 Straßenablauf ausbauen Beton/Mauerwerk*Tiefe bis 1,25 m StrA in bef. Fl. Ausbau verwerten**
StL-Nr. 24110506312901
Straßenablauf einschließlich Aufsatz ausbauen. An-
schlussleitungen, die bestehen bleiben, soweit erforderlich abdichten. Das Ausbauen von Rohrleitungen wird
gesondert vergütet.
Straßenablauf aus Beton/Mauerwerk, vollständig ausbauen.
Ausbautiefe ab OK Aufsatz bis 1,25 m.
Straßenablauf liegt in befestigter Fläche. Aufbruch und
Erdarbeiten ausführen.
Aufsatz '300/500'

Sämtliche Ausbaustoffe verwerten nach Wahl des AN.
Menge: 8,000 St
Leistungsbereichkatalog: 110

**00.04.0002 Aufsatz f. Straßenablauf ausbauen in Pflast./Platt.*Ablauf sichern alles verwerten**
StL-Nr. 241105091101
Aufsatz für Straßenablauf freilegen und ausbauen.
Umgebende Fläche = Pflaster bzw. Plattenbelag.
Ablauföffnung durch geeignete Abdeckung sichern.
Sämtliche Ausbaustoffe nach Wahl des AN verwerten.
Menge: 2,000 St
Leistungsbereichkatalog: 110

**00.04.0003 Entwässerungsrohrleitung abbrechen Rohr DN bis 250*Ausb. verwerten**
StL-Nr. 24110305190901
Entwässerungsrohrleitung abbrechen. Entwässerungsrohrleitung liegt bis Oberkante Rohr frei. Erdarbeiten in
der verbliebenen Leitungszone ausführen. Offene Wasserhaltung bis zu einer Pumpenleistung von 10 m3 Fördermenge und 5,00 m Förderhöhe je Stunde und Haltung ausführen. Das Ausbauen von Schächten wird gesondert vergütet.
Rohr DN/ID bis 250.
Rohr 'Steinzeug / Beton / Stahlbeton'

Fließsohlentiefe 'bis 1,75m'

Ausbaustoffe nach Wahl des AN verwerten.
Menge: 28,000 m
Leistungsbereichkatalog: 110

**00.04.0004 Rohrleitung anbinden (Zul)**
Rohrleitung anbinden, Anschluss dichten. Vergütet wird
der Mehraufwand für das Herstellen des Anschlusses
einschließlich eventueller Passstücke
bestehendes Rohr DN '150 aus Steinzeug,Kunststoff o.ä.'

Anschlussleitung 'SB Rohr DN 300 bis DN 500.
Einschließlich des erforderlichen
Übergangsstückes, Sattelstückes auf die bestehende Rohrleitung.
Einschl. evtl. fehlende Anschlußleitung (PP SN 10)bis
DN 150 bis 0,5m Länge'
Menge: 8,000 St

**00.04.0005 vorh. Anschlüsse abdichten**
vorh. Rohranschlüsse an vorh. Sammelleitung oder an
vorh. Schächten nach Aufnehmen von Leitungen,
fachgerecht n. Wahl des AN abdichten, ggf. einschl.
der hierfür erforderl. Erdarbeiten, inkl. Lieferung
aller benötigten Materialien.
Menge: 3,000 St

**00.04.0006 Leitungsgraben herstellen*m.Verb./+10 m3 W.**
StL-Nr. 2410820799919099
Leitungsgraben profilgerecht herstellen. Straßenaufbruch wird gesondert vergütet.
In gewachsenem Boden. Homogenbereiche 'Bo2 bis Bo4
Beinhaltet auch verdichtetes Mineralgemisch aus der Bestandsfahrbahn und -gräben.'

Grabentiefe 'bis 1,75m'

Breite der Grabensohle 'für Rohr bis DN 200'

Notwendigen Verbau entsprechend statischen und konstruktiven Erfordernissen herstellen, vorhalten und
entfernen. Offene Wasserhaltung bis zu einer Pumpenleistung von 10 m3 Fördermenge und 5,00 m Förderhöhe
je Stunde und Haltung ausführen.
Aushub 'soweit zum Verfüllen geeignet, auf Flächen
des AN zur Wiederverwendung seitlich lagern. Fehlenden
Verfüllboden einbauen und verdichten wird gesondert
vergütet.'

Zum Verfüllen nicht verwendeten Aushub 'fördern. Das
Separieren, Zwischenlagern, Transportieren und Ablagern
von Böden der unterschiedlichen LAGA-Belasstungsstufen
und Einstufung nach der Ersatzbaustoffverordnung wird gesondert vergütet.'

Abrechnung 'wird wird mit senkrechten Wänden.
Grabentiefe wird ab Unterkante Regelaufbau im Vollausbaubereich gerechnet. Außerhalb des Vollausbaus ab -0,25m von Oberkante Bestand.'
Menge: 20,000 m3
Leistungsbereichkatalog: 108

*Hinweis: Leitungsgraben für Sickerleitung DN*
Leitungsgraben für Sickerleitung DN 150

**00.04.0007 Leitungsgraben herstellen*m.Verb./+10 m3 W.**
StL-Nr. 2410820799919099
Leitungsgraben profilgerecht herstellen. Straßenaufbruch wird gesondert vergütet.
In gewachsenem Boden. Homogenbereiche 'Bo1 bis Bo4
Beinhaltet auch verdichtetes Mineralgemisch aus der Bestandsfahrbahn und -gräben.'

Grabentiefe 'bis 1,25m'

Breite der Grabensohle '0,4 bis 0,6 m'

Notwendigen Verbau entsprechend statischen und konstruktiven Erfordernissen herstellen, vorhalten und
entfernen. Offene Wasserhaltung bis zu einer Pumpenleistung von 10 m3 Fördermenge und 5,00 m Förderhöhe
je Stunde und Haltung ausführen.
Aushub 'für Sickerstrang'

Zum Verfüllen nicht verwendeten Aushub 'fördern. Das
Separieren, Zwischenlagern, Transportieren und Ablagern
von Böden der unterschiedlichen LAGA-Belasstungsstufen
und Einstufung nach der Ersatzbaustoffverordnung wird gesondert vergütet.'

Abrechnung 'wird wird mit senkrechten Wänden.'
Menge: 52,000 m3
Leistungsbereichkatalog: 108

**00.04.0008 Sickerstrang herstellen*B ü. 0,40-0,60 m Tiefe bis 0,50 m*Kies 16/32**
StL-Nr. 24110224931004
Sickerstrang durch Einfüllen und Verdichten von Filtermaterial in vorhandenen Graben herstellen. Sickerrohrleitungen werden gesondert vergütet.
Graben 'im Bereich des Straßenkörpers oder im Bereich der neuen RW-Kanalleitungen'

Grabenbreite über 0,40 bis 0,60 m.
Grabentiefe bis 0,50 m.
Filter aus Kies 16/32.
Menge: 127,000 m
Leistungsbereichkatalog: 110

*Hinweis: Geotextil um Sickerstrang für den Bereich des unterhalb*
Geotextil um Sickerstrang für den Bereich des unterhalb
des Erdplanums liegenden Sickerstranges, der am Rand der Frostschutzschicht-Unterkante angeordnet wird.

**00.04.0009 Geotextil in Sickeranlagen einbauen Sickerstrang*GRK 4 Abr. Abwicklung**
StL-Nr. 24106413110001
Geotextil als Filter nach Unterlagen des AG in Sickeranlagen einbauen. Überlappung mindestens 0,50 m. Erforderliche Nutzungsdauer über 25 Jahre. Sickermaterial,
Sickerrohre und Erdarbeiten werden gesondert vergütet.
Filter in Sickerstrang.
Geotextilrobustheitsklasse 4.
Abrechnung nach abgewickelter, überdeckter Fläche
ohne Überlappung.
Menge: 254,000 m2
Leistungsbereichkatalog: 106

**00.04.0010 Sickerrohrleitung verlegen in Sickerstrang*Rohr DN 150 Teilsickerrohr*PE-HD-Rohr,Typ R2 Tiefe bis 1,25 m**
StL-Nr. 24110229332101
Sickerrohrleitung in Sickeranlage verlegen. Schachtanschluss wird gesondert vergütet.
Einbau in Sickerstrang.
Rohr DN/ID 150.
Teilsickerrohr (LP).
Rohr aus PE-HD Typ R 2 (innen glatt, außen gewellt).
Fließsohlentiefe bis 1,25 m.
Menge: 127,000 m
Leistungsbereichkatalog: 110

*Hinweis: passend zu vorg. Postition,*
passend zu vorg. Postition, Teilsickerrohr

**00.04.0011 Formstück einbauen (Zul) Bogen DN 150**
Formstueck in Rohrleitung einbauen.
Verguetet wird der Mehraufwand fuer den Einbau des
Formstueckes gegenueber der durchgemessenen Rohrleitung.

Formstueck = Bogen DN 150,
  für Teilsickerrohr der v.g. Pos.,
Menge: 4,000 St

*Hinweis: passend zu vorg. Postition,*
passend zu vorg. Postition, Teilsickerrohr

**00.04.0012 Formstück einbauen (Zul) Teller DN 150*Kunststoff**
Formstück in Rohrleitung einbauen.
Vergütet wird der Mehraufwand für den Einbau des
Formstückes gegenüber der bis zur Innenfläche der
Sammelrohrleitung durchgemessenen Rohrleitung.
Formstück: Übergangsstück Sickerrohr auf DN 150 PP Rohr,
Material: Kunststoff.
Menge: 4,000 St

*Hinweis: passend zu vorg. Postition,*
passend zu vorg. Postition, Teilsickerrohr

**00.04.0013 Formstück einbauen (Zul) Teller DN 150*Kunststoff**
Formstück in Rohrleitung einbauen.
Vergütet wird der Mehraufwand für den Einbau des
Formstückes gegenüber der bis zur Innenfläche der
Sammelrohrleitung durchgemessenen Rohrleitung.
Formstück: Verschlussteller DN 150,
Material: Kunststoff.
Menge: 2,000 St

*Hinweis: Anschlussleitung für die*
Anschlussleitung für die Regenabläufe

**00.04.0014 Anschlussleitung herstellen Rohr DN 150*PP-Rohr Rohrverb.Wahl AN**
StL-Nr. 2411031522199909
Anschlussleitung zum Schacht bzw. zur Sammelrohrleitung
nach statischen und konstruktiven Erfordernissen herstellen. Anschluss an Schacht bzw. Sammelrohrleitung
sowie Formstücke werden gesondert vergütet.
Rohr DN/ID 150.
Rohr aus PP.
Rohrverbindung nach Wahl des AN.
Bettung 'nach DIN EN 1610, Typ 1 einschließlich
Bettungsmaterial nach Herstellerangaben ausführen.'

Fließsohlentiefe 'über 0,8 bis 1,75 m.'

Überdeckungshöhe 'über 0,7 bis 1,60 m.'

Ringsteifigkeit 'SN 10'
Menge: 23,000 m
Leistungsbereichkatalog: 110

**00.04.0015 Formstück einbauen (Zul.)*Kunststoff-Rohr**
StL-Nr. 24110369990400
Formstück in Rohrleitung einbauen. Vergütet wird der
Mehraufwand für den Einbau des Formstückes gegenüber
der bis zur Innenfläche der Sammelrohrleitung durchgemessenen Rohrleitung.
Formstück 'Schiebemuffe DN 150 / OD 160'

Rohr aus Kunststoff.
Menge: 5,000 St
Leistungsbereichkatalog: 110

**00.04.0016 Formstück einbauen (Zul.)*Kunststoff-Rohr**
StL-Nr. 24110369990400
Formstück in Rohrleitung einbauen. Vergütet wird der
Mehraufwand für den Einbau des Formstückes gegenüber
der bis zur Innenfläche der Sammelrohrleitung durchgemessenen Rohrleitung.
Formstück '= Bogen DN 150 / OD 160'

Rohr aus Kunststoff.
Menge: 20,000 St
Leistungsbereichkatalog: 110

**00.04.0017 Formstück einbauen (Zul.) Abzweig DN 150*Kunststoff-Rohr**
StL-Nr. 24110369020400
Formstück in Rohrleitung einbauen. Vergütet wird der
Mehraufwand für den Einbau des Formstückes gegenüber
der bis zur Innenfläche der Sammelrohrleitung durchgemessenen Rohrleitung.
Formstück = Abzweig, Anschlussrohr DN/ID 150.
Rohr aus Kunststoff.
Menge: 2,000 St
Leistungsbereichkatalog: 110

**00.04.0018 Rohranschluss herstellen (Zul.)*AL Kunststoff*Öffnung herst.**
StL-Nr. 221103639391
Rohranschluss an Sammelrohrleitung herstellen, An-
schluss dichten. Vergütet wird der Mehraufwand für das
Herstellen des Anschlusses einschließlich Pass- und
Sattelstücke gegenüber der bis zur Innenfläche der Sammelrohrleitung durchgemessenen Rohrleitung.
Rohr DN/ID 'der Anschlussleitung 150
gelenkiges Sattelstück für Bestandsrohleitung einbauen'

Anschlussleitung aus Kunststoff.
Sammelleitung 'DN 300 - 400 B, SB Sammler'

Öffnung für Rohranschluss durch Bohren herstellen.
Menge: 6,000 St
Leistungsbereichkatalog: 110

**00.04.0019 Schachtanschluss herstellen (Zul.) Rohr DN 150*Kunststoff-Rohr**
StL-Nr. 24110362034900
Rohrleitung an Schacht anschließen, Anschluss abdichten. Vergütet wird der Mehraufwand für das Herstellen
des Anschlusses einschließlich Passstücke gegenüber der
bis zur Innenfläche des Schachtes durchgemessenen Rohrleitung.
Rohrleitung DN/ID 150.
Rohr aus Kunststoff.
Schacht aus 'Betonfertigteilen (Straßenabläufe)'
Menge: 6,000 St
Leistungsbereichkatalog: 110

**00.04.0020 Baustoff lief.,in Leitungsgr. einb.*oberh.Leitungsz.**
StL-Nr. 24108238999019
Baustoff nach Unterlagen des AG liefern, in Leitungsgraben einschließlich Schachtbaugruben einbauen und
verdichten. Einbaudokumentation nach Unterlagen des AG
übergeben.
Baustoff 'standfest, ohne bindige Bestandteile, Körnung nach Wahl des AN, Leitungszone gemäß DIN EN 1610, Material nach Herstellerangaben.
Verfüllung nur bis Unterkante Regelaufbau Fahrbahn im Vollausbaubereich oder bis -0,20 m Oberkante Altbestand außerhalb des Vollausbaus.'

Grabentiefe 'bis 1,75 m'

Breite der Grabensohle 'für Rohr bis DN 200'

Baustoff nach Verlegen der Leitung in Graben oberhalb
der Leitungszone und in Baugruben einbauen und verdichten.
Abrechnung 'mit senkrechten Wänden entsprechend
der Abrechnung beim Aushub, abzüglich der durch Baukörper mit mehr als 0,1 m2 Querschnitt sowie durch Teilverfüllungen verdrängten Mengen.
Bettung ist in den jeweiligen OZ der Leitungen enthalten.'
Menge: 20,000 m3
Leistungsbereichkatalog: 108

**00.04.0021 Straßenablauf einbauen mit Erdarb. Boden 1a Dicht.*Schaftkonus 11 Aufl-Ring 10b Tiefe bis 1,25 m**
StL-Nr. 2411051744029190
Straßenablauf aus Betonfertigteilen einbauen. Fugen mit
Mörtel M20 dichten und glattstreichen. Aufsatz wird gesondert vergütet. Erdarbeiten ausführen.
Boden Form 1a mit Abfluss im Boden und eingebautem
Steckmuffendichtelement.
Schaftkonus Form 11 (295 mm hoch).
Auflagering Form 10b (für rechteckige Aufsätze).
Auflager 'aus Beton C 20/25, 20 cm dick, herstellen.'

Aushubtiefe ab OK Straßenablauf bis 1,25 m.
Aushub 'material / Boden aus Abtragsbereichen
profilgerecht lösen und fördern. Erforderl. separieren,
zwischenlagern,transportieren und ablagern auf einer
Deponie etc. wird gesondert vergütet.'
Menge: 6,000 St
Leistungsbereichkatalog: 110

**00.04.0022 Aufsatz f. Straßenablauf aufsetzen 300x500, D,34,5mm*dämpf.Einlage Zinkeimer D 1*Höhe Zug um Zug Mörtel M20**
StL-Nr. 2411052303001621
Aufsatz für Straßenablauf aufsetzen.
Klasse D 400, 300x500, mit Schlitzweite 34,5 mm.
Dämpfende Einlage.
Verzinkter Eimer, Form D 1.
Aufsatz zunächst provisorisch auflegen und entsprechend
Bauablauf Zug um Zug bis auf planmäßige Höhe setzen.
Fuge zwischen Fertigteilen mit Mörtel M20 vollflächig
herstellen, Fugen glattstreichen.
Menge: 8,000 St
Leistungsbereichkatalog: 110

#### Abschnitt 00.05 SCHICHTEN OHNE BINDEMITTEL

*Hinweis*
Im Fahrbahnbereich des Vollbaubereichs der K 61

**00.05.0001 Frostschutzschicht herstellen Bk100 b.1,0 o.F.*0/32*Abrechng. Auftrag**
StL-Nr. 2411221020059991
Frostschutzschicht herstellen.
In Verkehrsflächen der Belastungsklassen Bk100 bis
Bk1,0, ohne Fertiger bei schwieriger Profilgestaltung oder bei zahlreichen Einbauten.
Baustoffgemisch 0/32.
Umweltrelevante Anforderungen 'als Frostschutzschicht für den Einbau geeignet profilgerecht einbauen und verdichten'

Verdichtungsgrad/Verformungsmodul 'Es ist eine Standfestigkeit von EV2 = mind. 120 MPa im Vollausbaubereich zu errichen.'

Einbaudicke 'Regelfall: 42 cm'

Abrechnung nach Auftragsprofilen.
Menge: 380,000 m3
Leistungsbereichkatalog: 112

*Hinweis*
Im Bereich der Gehwege und Schrammborde

**00.05.0002 Frostschutzschicht herstellen*0/32*Abrechng. Auftrag**
StL-Nr. 2411221090059991
Frostschutzschicht herstellen.
In Verkehrsflächen 'Gehwege und Schrammborde'

Baustoffgemisch 0/32.
Umweltrelevante Anforderungen 'als Frostschutzschicht für den Einbau geeignet profilgerecht einbauen und verdichten'

Verdichtungsgrad/Verformungsmodul 'Es ist eine Standfestigkeit von EV2 = mind. 100 MPa zu errichen.'

Einbaudicke 'ca. 62 cm'

Abrechnung nach Auftragsprofilen.
Menge: 130,000 m3
Leistungsbereichkatalog: 112

**00.05.0003 Untergrundverbesserung durchführen**
StL-Nr. 2410634090
Untergrundverbesserung nach Unterlagen des AG durchführen. Baustoff in nicht genügend tragfähigen Boden einbringen. Baustoff nach Unterlagen des AG liefern.
Einbaudokumentation nach Unterlagen des AG übergeben.
Baustoff 'standfest, ohne bindige Bestandteile.
Körnung 0/200 mm, als Untergrundverbesserng
profilgerecht einbauen und verdichten.'
Menge: 730,000 t
Leistungsbereichkatalog: 106

#### Abschnitt 00.06 ASPHALTBAUWEISEN

*Hinweis*
Im Bereich Bauanfang, Stat. 0,765 und Bauende, Stat. 1,050 und den Nebenstraßenanschlüssen im Bereich der Deckensanierung.

**00.06.0001 Asphaltbefestigung trennen*schneiden**
StL-Nr. 231130389109
Asphaltbefestigung geradlinig trennen.
Bereich 'In Einzellängen längs und quer zur Fahrbahnachse.
Einschließlich abstemmen des abgeschnittenen Asphaltstreifens und reinigen der Fugen.
Material von der Baustelle entfernen und einer Verwertung nach Wahl des AN zuführen.
Material ist nicht für die Zugabe im Heißmischverfahren geeignet'

Trennen durch Schneiden.
Dicke der Asphaltbefestigung 'bis 15 cm'
Menge: 44,000 m
Leistungsbereichkatalog: 113

*Hinweis*
Im Bereich des Vollausbaus, den Nebenstraßenanschlüssen im Vollausbaubereich und in Teilbereichen der Deckensanierung nach Angaben des AG.

**00.06.0002 Asphaltbefestigung trennen*schneiden**
StL-Nr. 231130389109
Asphaltbefestigung geradlinig trennen.
Bereich 'In Einzellängen längs und quer zur Fahrbahnachse.
Einschließlich abstemmen des abgeschnittenen Asphaltstreifens und reinigen der Fugen.
Material von der Baustelle entfernen und einer Verwertung nach Wahl des AN zuführen.
Material ist nicht für die Zugabe im Heißmischverfahren geeignet'

Trennen durch Schneiden.
Dicke der Asphaltbefestigung 'größer 15 cm bis 25 cm'
Menge: 70,000 m
Leistungsbereichkatalog: 113

**00.06.0003 Asphaltbefestigung aufnehmen**
StL-Nr. 2311302890909099
Asphaltbefestigung aufbrechen und aufnehmen.
Fläche 'der Hauptfahrbahn und Einmündungen im Vollausbaubereich, Ausbesserungsbereich im Teil der Deckensanierung und Gemeindeweg.'

Dicke der Asphaltbefestigung 'bis 25cm'

Gesamtaufbruchtiefe 'bis 25cm'

Aufbruchgut 'einer Verwertung nach Wahl des An zuführen.
Material ist nicht für die Zugabe im Heißmischverfahren geeignet.'
Menge: 1207,000 m2
Leistungsbereichkatalog: 113

**00.06.0004 Teerhaltiger Straßenaufbruch Zulage**
Zulage zu den Pos. Asphalt aufnehmen bzw. fräsen.

Teerhaltigen Straßenaufbruch aufnehmen und entsorgen.
Belastete Straßenbefestigung auf Teerbasis ggfls.
einschl. des mit Teer verunreinigten Schotterunterbaus
(Einstreudecke), sowie die mit Teer
verunreinigte Frostschutzschicht aufnehmen bzw.
fräsen, laden, ggfls. innerhalb der Baustelle
transportieren und entsprechend der gesetzlichen
Vorgaben zwischenlagern. Erneutes Aufladen des Materials und zur Deponie

  "Eiterköpfe" Ochtendung

transportieren und abladen.
Vergütet in dieser OZ wird auch das separierte Lösen und Aufnehmen, sowie auf maximale Stückgröße nach Vorgabe der Deponie zerkleinern.
Die Deponiekosten und Gebühren der Nachweisführung
trägt der AG.
Eine Beförderungserlaubnis zum Transport muss
vorliegen.

Anlieferung und Bedingungen auf dem Deponiegelände
sind mit dem Deponiebetreiber abzustimmen.
Abladeort auf Tauglichkeit für LKW-Typ prüfen und
entsprechend einkalkulieren.
Der Transporteur und die Anzahl der benötigten
Begleitscheine sind dem AG mind. 5 Werktage vor
Durchführung der Leistung schriftlich mitzuteilen.
Eine Überschreitung der Ausschreibungsmenge ist erst
nach Rücksprache mit dem AG zulässig. Dieser muss mind.
5 Werktage vor einer Überschreitung schriftlich auf
eine Massenmehrung hingewiesen werden. Erst nach
schriftlicher Bestätigung durch den AG (Anpassung des
Entsorgungsnachweises) kann eine Massenüberschreitung
durchgeführt werden.
Entsorgungsnachweis und notwendige Begleitscheine
gemäß eANV werden vom AG erstellt und sind vom
Beförderer weiterzuführen.
Der Auftragnehmer hat die entsprechenden
Originalwiegescheine der Deponie als Beleg für eine
ordnungsgemäße Entsorgung für die Abrechnung innerhalb
von drei Werktagen dem Auftraggeber vorzulegen.

Flächen:
        - Hauptfahrbahn
        - Einmündungen
        - Sonstige Nebenflächen

  auch in schmalen Streifen und Zwickeln inkl. evtl. erforderlicher Handarbeit.

Dicke der aufzunehmenden teerhaltigen
Straßenbefestigung und des mit Teer verunreinigten
Schotterunterbaus:
- teerh. Straßenbefestigung = siehe Pos. Asphalt aufn.
  bzw. Asphalt fräsen.
- belasteter Schotterunterbau = ca. 5 cm
Menge: 630,000 t

**00.06.0005 Asphalt fräsen Unebenheit 6 mm**
StL-Nr. 2311300590909092
Asphalt fräsen und Fräsgut aufnehmen. Anschlusskante
geradlinig auf Frästiefe herstellen. Der Schnittlinienabstand darf maximal 15 mm betragen.
Asphalt '-deckschicht'

Frästiefe '3 - 5 cm'

Fläche 'von Station 0,900 bis Bauende'

Fräsasphalt 'einer Verwertung nach Wahl des AN zuführen.
Material ist nicht für die Zugabe im Heißmischverfahren geeignet.'

Unebenheiten der gefrästen Fläche höchstens 6 mm innerhalb einer 4,00 m langen Messstrecke in Längs- und
Querrichtung.
Menge: 950,000 m2
Leistungsbereichkatalog: 113

**00.06.0006 Unterlage reinigen*lose Teile aufn.**
StL-Nr. 231130589109
Unterlage reinigen. Anfallendes Kehrgut nach Wahl des
AN verwerten.
Unterlage 'Asphaltschichten frisch,teils auf Fräsfläche, auch schmale Streifen und Zwickel'

Lose Bestandteile von Schadstellen aufnehmen.
Reinigungsgerät 'Selbstaufnehmende Kehrmaschine. Letzter Arbeitsgang mit Hochdruckreinigung mittels Wasch-/Sauganlage abgestimmt auf den
Verschmutzungsgrad. Die Unterlage muss ausreichend
sauber sein, um im Zusammenhang mit dem Ansprühen der
Bitumenemulsion einen ausreichenden Schichtverbund zu
gewährleisten.
Diese OZ kommt nur in Zusammenhang mit der folgenden OZ
"Bitumenemulsion aufsprühen" zur Ausführung.'
Menge: 1970,000 m2
Leistungsbereichkatalog: 113

**00.06.0007 Bitumenemulsion aufsprühen Bk1,8-Bk0,3 manuell*C40B5-S**
StL-Nr. 23113063292299
Bitumenemulsion zur Herstellung des Schichtenverbundes
aufsprühen.
Auf Verkehrsflächen der Belastungsklassen Bk1,8 bis
Bk0,3.
Unterlage 'Asphaltschichten frisch und auf Fräsfläche, auch schmale Streifen und Zwickel'

Ausführung in Teilflächen manuell.
Bindemittel = C40B5-S.
Bindemittelmenge '0,25 - 0,35 kg/m2'

Vor Einbau 'der Asphaltdeckschicht sowie kleine Streifen und Zwickel'
Menge: 1970,000 m2
Leistungsbereichkatalog: 113

**00.06.0008 Asphalttragsch. aus AC 22 T N herst Bk1,8-Bk0,3*Dicke 14 cm Bitumen 50/70**
StL-Nr. 23113148122009
Asphalttragschicht aus Asphalttragschichtmischgut
AC 22 T N herstellen. Anlieferung des Asphaltmischguts
in thermoisolierten Transportbehältern.
In Verkehrsflächen der Belastungsklassen Bk1,8 bis
Bk0,3.
Einbaudicke = 14 cm.
Bindemittel = 50/70.
Einbau '-menge 350 kg/m2
Einbaubreite: 4,50m bis 11,50'
Menge: 840,000 m2
Leistungsbereichkatalog: 113

*Hinweis: Decke im Vollausbaubereich und in*
Decke im Vollausbaubereich und in Teilsanierung.

**00.06.0009 Asphaltdecksch. aus AC 11 D N herst Bk1,8-Bk0,3 Bitumen 50/70**
StL-Nr. 2311333819199900
Asphaltdeckschicht aus Asphaltbeton für Asphaltdeckschichten AC 11 D N herstellen. Anlieferung des
Asphaltmischguts in thermoisolierten
Transportbehältern.
In Verkehrsflächen der Belastungsklassen Bk1,8 bis
Bk0,3.
Einbau 'menge 100 kg/m²
Einbaubreiten:
- 4,50m bis 11,50m
  Volle Fahrbahnbreite ohne Mittelnaht'

Bindemittel = 50/70.
Grobe Gesteinskörnung 'Kategorie C 90/1 mit einem 30
M.-% igen Anteil zugelassener Aufhellungsgesteine aus
alpiner Moräne bezogen auf das gesamte
Gesteinskörnungsgemisch.'

Grobe Gesteinskörnung = Kategorie PSV '51'

Fremdfüller 'Kalksteinfüller und Calciumhydroxid nach
Unterlagen des AG.'
Menge: 970,000 m2
Leistungsbereichkatalog: 113

*Hinweis: Decke im Deckensanierungsbereich*

**00.06.0010 Asphaltdecksch. aus AC 11 D N herst Bk1,8-Bk1,8 Bitumen 50/70**
StL-Nr. 2311334319199900
Asphaltdeckschicht aus Asphaltbeton für Asphaltdeckschichten AC 11 D N herstellen. Anlieferung des
Asphaltmischguts in thermoisolierten
Transportbehältern.
In Verkehrsflächen der Belastungsklassen Bk1,8 bis
Bk0,3.
Einbau '-dicke: ca. 4cm'

Bindemittel = 50/70.
Grobe Gesteinskörnung 'Kategorie C90/1 mit einem 20 M.-% igen Anteil zugelassener Aufhellungsgesteine aus Quarzit oder 30 M.-% igen Anteilan alpiner Moräne bezogen auf das gesamte Gesteinskörnungsgemisch.'

Grobe Gesteinskörnung = Kategorie PSV '51'

Fremdfüller 'Kalksteinfüller und Calciumhydroxid nach Unterlagen des AG.'
Menge: 100,000 t
Leistungsbereichkatalog: 113

**00.06.0011 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 1970,000 m2
Leistungsbereichkatalog: 113

**00.06.0012 Anschluss a. Fuge m. Fugenm. herst. Längs-/Querfuge Tiefe 40 mm*Breite 15 mm Fugenmasse N2**
StL-Nr. 2311391239063001
Anschluss als Fuge mit Fugenmasse herstellen.
Längs- und Querfuge.
In 'Einzellängen längs und quer zur Fahrbahnachse.
Anschluss der Asphaltdeckschicht herstellen, einschl.
Asphaltbefestigung trennen und Reinigung der Fuge.
Dicke der Asphaltbefestigung 3cm bis 5cm. Material von
der Baustelle entfernen und einer Verwertung nach Wahl des AN zuführen'

Fugenspalttiefe = 40 mm.
Fugenspaltbreite = 15 mm.
Mit heiß verarbeitbarer Fugenmasse Typ N2, einschließlich zugehörigem und zuvor aufgetragenem Voranstrichmittel.
Menge: 85,000 m
Leistungsbereichkatalog: 113

**00.06.0013 Asphalt fräsen*Fräsasph. verw. Unebenheit 6 mm**
StL-Nr. 2111300590909012
Asphalt fräsen und Fräsgut aufnehmen. Anschlusskante
geradlinig auf Frästiefe herstellen. Der Schnittlinienabstand darf maximal 15 mm betragen.
Asphalt '-tragschicht, -deckschicht'

Frästiefe 'ca. 3 cm - 5 cm.

Auf Bauwerken.

Es ist mit entsprechender Vorsicht zu fräsen, sodass die vorhandenen Schutzschichten nicht beschädigt werden.'

Fläche 'Fahrbahn der K 61. Einschließlich Querfräsen an den Anschlußbereichen.'

Fräsasphalt nach Wahl des AN verwerten.
Unebenheiten der gefrästen Fläche höchstens 6 mm innerhalb einer 4,00 m langen Messstrecke in Längs- und
Querrichtung.
Menge: 5,000 m2
Leistungsbereichkatalog: 113

**00.06.0014 Fuge Abstellen u. vergießen**
Vorbereitend zu den Asphaltierarbeiten ist entlang von Bauwerkskappen, (ohne davor befindlicher Gussasphaltrinne) mit geeignetem Material eine Fuge abzustellen und die Abstellung nach dem Asphalteinbau wieder zu beseitigen, sodass eine ca. 1 cm breite Fuge entsteht. Diese Fuge ist mit Fugenvergussmasse zu verfüllen.
Einschließlich Erschwernisse zum Fräsen oder Aufnehmen von Asphaltschichten sowie beim Aufsprühen von Bitumenemulsionen sowie Herstellen von Asphaltschichten.
Einzurechnen ist der erhöhte Aufwand für das Beseitigen des vorhandenen an der Bauwerkskappe anhaftenden Fugenvergussmaterials und Reinigen der Kontaktfläche.
Fuge der Asphaltdeckschicht säubern und verfüllen.
Fugentiefe 4,0 cm,
Fugenbreite im Mittel 10 mm.
Fuge, soweit erforderlich ausbessern bzw. nachschneiden, säubern und trocknen.
Fugenwandungen mit Voranstrich versehen.
Fugenraum bis max. 15 mm unter Oberkante mit komprimierbarem bis etwa 200 Grad standfestem Füllstoff ausfüllen, anschließend bis Oberkante maschinell verfüllen
mit Fugenvergussmasse nach TL Fug-StB.
In kurzen Einzelabschnitten auch entlang von Straßenabläufen auf den Brückenbauwerken.
Menge: 6,500 m

**00.06.0015 Erschwernis T 90 Schiene**
Erschwerniszulage für die Fräs- und Asphaltarbeiten entlang von T 90 Schienen in Anschlussbereichen von Bauwerken.
Die planmäßige Tiefe der Oberkante der T 90 Schiene beträgt 4 cm unter Fahrbahnhöhe.
Im Bereich der T 90 Schiene, ist mit entsprechender Vorsicht zu fräsen um die Schiene und die Übergangskonstruktion nicht zu beschädigen. Die erforderliche Handarbeit / Stemmarbeiten sind einzurechnen. Mehraufwand für den Asphalteinbau ist einzurechnen.
Die Lage der Schiene ist einzumessen. Mehraufwendungen für die Herstellung der erforderlichen Naht (direkt über der Schiene) sind einzurechnen.
Vergütet wird die einfache Länge der jeweiligen Schiene.
Menge: 6,500 m

#### Abschnitt 00.07 PFLASTER, PLATTEN, BORDE, RINNEN

**00.07.0001 Erschwernis infolge Einfassungen Erschwer. gesamt*Asphaltbefestig.**
StL-Nr. 231130831599
Erschwernis infolge Einfassungen, Borden und Fahrbahnübergängen. Abgerechnet wird die Länge der Einfassung.
Erschwernis beim Fräsen oder Aufnehmen, Aufsprühen von
Bitumenemulsionen sowie Herstellen von Asphaltschichten.
Asphaltbefestigung.
Einbauten 'Borde und Rinnen'
Menge: 345,000 m
Leistungsbereichkatalog: 113

**00.07.0002 Rinne aus Betonformst. aufnehmen Rinnenpl.8-10 cm Fugenmörtel*Fund.bet. ü.10-20 Verwertung AN**
StL-Nr. 23115041491201
Rinne aus Betonformsteinen aufnehmen. Aufbruch der
Tragschicht wird gesondert vergütet.
Art = Rinnenplatte, Dicke über 8 bis 10 cm.
Breite 'ca. 30 cm'

Mit Fugenfüllung aus hydraulisch gebundenem Fu-
genmörtel.
Fundament aus Beton/Mörtel, über 10 bis 20 cm dick,
aufbrechen.
Formsteine und Aufbruchgut nach Wahl des AN verwerten.
Menge: 220,000 m
Leistungsbereichkatalog: 115

**00.07.0003 Rinne aus Betonformsteinen herst.*Fundamentbeton**
StL-Nr. 231154419190
Rinne aus Betonformsteinen herstellen.
Formstein 'Rinnenplatten, Breite = 30 cm, Dicke_: 10-12 cm'

Beton für Fundament und Rückenstütze mit einer Druckfestigkeit (Einzelwert) am Bohrkern von mind. 12 MPa.
Rückenstütze nach Unterlagen des AG.
Fuge 'mit Zementmörtel einschlämmen.
Zementmörtel nach geeignetem Rezept entsprechend der
Verkehrsbelastung und Bauklasse in geeigneter
Druckfestigkeit (ggfls. unter Zugabe von Füller und Fließmitteln, ggfls. als kunststoffvergüteter Mörtel)im
Zwangsmischer mischen und im flüssigen Zustand in die
Fugen einschlämmen. Stirn-Fugen der Borde und Rinnen vor dem Verguss verschließen.
Reinigen der Rinnenoberfläche nach dem Verfugen mit
geeigneten Sprühdüsen und Schwamm-Werkzeugen, oder Maschinen.'
Menge: 220,000 m
Leistungsbereichkatalog: 115

**00.07.0004 Bewegungsf. in Str. u. Ri. herst. Fuge in Rinnen**
StL-Nr. 231155112999
Bewegungsfuge in Streifen und Rinnen herstellen. Fugenbreite 8 mm bis 15 mm.
Fuge in Rinne.
Streifen-/Rinnenbreite '1-zeilige Rinne, Rinnenplattenbreite ca. 30 cm. Rinnenbeschreibung siehe entsprechende OZ.'

Verfüllen mit 'Dehnscheibe aus Neukautschuk-Recycling-Material, 1200 kg/m², vulkanisiert, kein Gummischrott, fest eingepresst, in
Abständen von 5-8 m in Steinhöhe und in der Betonbettung (Dicke bis 20 cm) einbauen.
Die Dehnscheiben für die Rinnenanlage sind so
anzuordnen, das sie im Stoß-/Fugenbereich der
Bordanlage zu liegen kommen; Anordnung vor und hinter
Regeneinläufen.  Das Anpassen von Pflastersteinen ist einzukalkulieren'
Menge: 60,000 St
Leistungsbereichkatalog: 115

*Hinweis*
Einige Rinnenplatten im Deckensanierungsbereich sind gebrochen und sollen ausgetauscht werden.

**00.07.0005 Rinne aus Betonformst. aufnehmen Fugenmörtel Verwertung AN**
StL-Nr. 23115041991901
Rinne aus Betonformsteinen aufnehmen. Aufbruch der
Tragschicht wird gesondert vergütet.
Art 'Rinnenplatte 30/30/10
Rinnenplatte freistemmen und von dem Unterbeton lösen.
Unterbeton ca. 5 cm stark nachstemmen.
Lose Bestandteile aufnehmen und nach Wahl des AN verwerten.'

Breite 'ca. 30 cm ; Dicke ca. 8-10 cm'

Mit Fugenfüllung aus hydraulisch gebundenem Fu-
genmörtel.
Fundament 'aus Beton, über 10 bis 20 cm dick.'

Formsteine und Aufbruchgut nach Wahl des AN verwerten.
Menge: 10,000 m
Leistungsbereichkatalog: 115

**00.07.0006 Rinne mit Pflast. aus Beton herst. Spitzrinne m.F., m. Vorsatz.*1-zeilig*Querschn. Unt. AG**
StL-Nr. 2311542129219991
Rinne mit Pflastersteinen aus Beton herstellen. Mehrzeilige Rinne ist mit beidseitigen Schnurkanten herzustellen.
Spitzrinne, Querneigung nach Unterlagen des AG.
Format für Rastermaß '1-zeilige Betonrinnenplatte
Rinnenbreite ca.  30  cm
Dicke: 10-12 cm .
Mit angeformten Abstandhaltern für ca. 5 mm Zwangsfuge'

Mit Fase, mit Vorsatzbeton.
Breite 1-zeilig.
Fundament und Rückenstütze 'Rinnenplatte auf vorhandenen Unterbeton in eine ca. 5 cm starke Bettung aus Zementestrich versetzen.'

Fuge 'mit Zementmörtel einschlämmen.
Zementmörtel nach geeignetem Rezept entsprechend der
Verkehrsbelastung und Bauklasse in geeigneter
Druckfestigkeit (ggfls. unter Zugabe von Füller und Fließmitteln, ggfls. als kunststoffvergüteter Mörtel)im
Zwangsmischer mischen und im flüssigen Zustand in die
Fugen einschlämmen. Stirn-Fugen der Borde und Rinnen vor dem Verguss verschließen.
Reinigen der Rinnenoberfläche nach dem Verfugen mit
geeigneten Sprühdüsen und Schwamm-Werkzeugen, oder Maschinen.'

Verlegung 'einschl. sämtlicher Schnitte für z.B.
Kurvenführung, Anpassung an Einbauten, Verlegeanfang und -ende, Dehnscheiben, etc.'

Rinnenquerschnitt nach Unterlagen des AG.
Menge: 10,000 m
Leistungsbereichkatalog: 115

**00.07.0007 Rinnenplatte 30/30/8 auf Rückenst.**
Rinnenplatte aus Beton setzen.
Rinnenplatte 'als Schrammbord hinter dem Bordstein'

Format 'Rinnenplatte = 300/300/80 mm'

Mit leichter Fase und angeformten Abstandhaltern für ca. 5 mm Zwangsfuge.
Breite 1-zeilig.
Bettung 'Rinnenplatte hinter dem Bordstein frisch in frisch auf die Rückenstütze der Borde nach Angabe des AG einbauen.
Randschalung senkrecht herstellen.
Unterbeton C 20/25 mit ausreichend Feinanteil für dichtes Gefüge einbauen. Betonrezept bzw. Sieblinie auf Handverarbeitung und Witterung abstimmen. Überschüssige, unverdichtete Mengen entfernen.
Zementäre, trasshaltige und kunststoffvergütete
Haftungsschlämme als Verbund zwischen Pflasterstein und Unterbeton aufbringen.'

Fugen 'mit Zementmörtel einschlämmen.
Zementmörtel nach geeignetem Rezept entsprechend der Verkehrsbelastung und Bauklasse in geeigneter Druckfestigkeit (ggfls. unter Zugabe von Füller und Fließmitteln, ggfls. als kunststoffvergüteter Mörtel)im Zwangsmischer mischen und im flüssigen Zustand in die Fugen einschlämmen.
Stirn-Fugen der Borde und Rinnen vor dem Verguss
verschließen.
Reinigen der Rinnenoberfläche nach dem Verfugen mit
geeigneten Sprühdüsen und Schwamm-Werkzeugen, oder
Maschinen.'

Verlegung 'einschl. sämtlicher Schnitte für z.B. Kurvenführung, Anpassung an Einbauten, Verlegeanfang und -ende, Dehnscheiben, etc.'
Menge: 70,000 m
Leistungsbereichkatalog: 115

**00.07.0008 Bordstein aufnehmen. Hochbord Beton*Fund. ü. 10-20 cm alles Verw. AN**
StL-Nr. 23115031120200
Bordstein aufnehmen.
Bordstein = Hoch- und Rundbordstein aus Beton, Breite
bis 18 cm, Höhe bis 30 cm.
Fundament aus Beton, über 10 bis 20 cm dick, aufbrechen.
Sämtliche Steine und übriges Aufbruchgut nach Wahl des
AN verwerten.
Menge: 200,000 m
Leistungsbereichkatalog: 115

**00.07.0009 Bordstein aufnehmen. Tiefbord Beton*Fund. ü. 10-20 cm alles Verw. AN**
StL-Nr. 23115031220200
Bordstein aufnehmen.
Bordstein = Tiefbordstein aus Beton, Höhe bis 30 cm.
Fundament aus Beton, über 10 bis 20 cm dick, aufbrechen.
Sämtliche Steine und übriges Aufbruchgut nach Wahl des
AN verwerten.
Menge: 40,000 m
Leistungsbereichkatalog: 115

*Hinweis*
Schrammbord

**00.07.0010 Bordstein aus Beton setzen*gerader Stein**
StL-Nr. 2311531199000199
Bordstein aus Beton setzen. Breite der Rückenstütze
mind. 15 cm.
Bordstein 'Hochbord 18/30/100'

Gerader Stein.
Rückenstütze 'aus Beton C20/25 bis 10 cm unter OK
Bordstein, 15 cm breit, herstellen.'

Fundamentbeton 'aus Beton C20/25, 20 cm dick herstellen.'
Menge: 70,000 m
Leistungsbereichkatalog: 115

**00.07.0011 Zulage Bordstein Baulänge 50cm**
Zulage für das Versetzen von Bordsteinen wie vor,
jedoch Baulänge 50cm (Halbe).

Bordstein aus Beton setzen.  Breite der Rückenstütze mind. 15 cm.
Bordstein 'Hochbord 18/30/50'
Gerader Stein.
Rückenstütze 'aus Beton C20/25 bis 10 cm unter OK
Bordstein, 15 cm breit, herstellen.'
Fundamentbeton 'aus Beton C20/25, 20 cm dick herstellen.'
Menge: 7,000 m

*Hinweis*
Hochbord zwischen Fahrbahn und Gehweg

**00.07.0012 Bordstein aus Beton setzen*gerader Stein**
StL-Nr. 2311531199000199
Bordstein aus Beton setzen. Breite der Rückenstütze
mind. 15 cm.
Bordstein 'Hochbord 18/30/100'

Gerader Stein.
Rückenstütze 'aus Beton C20/25 bis 10 cm unter OK
Bordstein, 15 cm breit, herstellen.'

Fundamentbeton 'aus Beton C20/25, 20 cm dick herstellen.'
Menge: 86,000 m
Leistungsbereichkatalog: 115

**00.07.0013 Zulage Bordstein Baulänge 50cm**
Zulage für das Versetzen von Bordsteinen wie vor,
jedoch Baulänge 50cm (Halbe).

Bordstein aus Beton setzen.  Breite der Rückenstütze mind. 15 cm.
Bordstein 'Hochbord 18/30/50'
Gerader Stein.
Rückenstütze 'aus Beton C20/25 bis 10 cm unter OK
Bordstein, 15 cm breit, herstellen.'
Fundamentbeton 'aus Beton C20/25, 20 cm dick herstellen.'
Menge: 8,000 m

**00.07.0014 Bordstein aus Beton setzen*gerader Stein**
StL-Nr. 2311531199000199
Bordstein aus Beton setzen. Breite der Rückenstütze
mind. 15 cm.
Bordstein 'Übergangsstein von Hochbord 18/30 auf Rundbord 18/22'

Gerader Stein.
Rückenstütze 'aus Beton C20/25 bis 10 cm unter OK
Bordstein, 15 cm breit, herstellen.'

Fundamentbeton 'aus Beton C20/25, 20 cm dick herstellen.'
Menge: 2,000 m
Leistungsbereichkatalog: 115

**00.07.0015 Bordstein aus Beton setzen*gerader Stein**
StL-Nr. 2311531199000199
Bordstein aus Beton setzen. Breite der Rückenstütze
mind. 15 cm.
Bordstein 'Rundbord 18/22/100'

Gerader Stein.
Rückenstütze 'aus Beton C20/25 bis 10 cm unter OK
Bordstein, 15 cm breit, herstellen.'

Fundamentbeton 'aus Beton C20/25, 20 cm dick herstellen.'
Menge: 38,000 m
Leistungsbereichkatalog: 115

**00.07.0016 Zulage Bordstein Baulänge 50cm**
Zulage für das Versetzen von Bordsteinen wie vor,
jedoch Baulänge 50cm (Halbe).

Bordstein aus Beton setzen.  Breite der Rückenstütze mind. 15 cm.
Bordstein 'Rundbord 18/22/50'
Gerader Stein.
Rückenstütze 'aus Beton C20/25 bis 10 cm unter OK
Bordstein, 15 cm breit, herstellen.'
Fundamentbeton 'aus Beton C20/25, 20 cm dick herstellen.'
Menge: 4,000 St

**00.07.0017 Bordstein aus Beton setzen*gerader Stein**
StL-Nr. 2311531199000199
Bordstein aus Beton setzen. Breite der Rückenstütze
mind. 15 cm.
Bordstein 'Tiefbordstein 8/20/100'

Gerader Stein.
Rückenstütze 'aus Beton C20/25 bis 10 cm unter OK
Bordstein, 15 cm breit, herstellen.'

Fundamentbeton 'aus Beton C20/25, 20 cm dick herstellen.'
Menge: 115,000 m
Leistungsbereichkatalog: 115

**00.07.0018 Bordstein trennen*BSt.nassschneiden BSt. trennen**
StL-Nr. 211153269101
Bordstein auf Passmaß trennen.
Bordstein 'Tiefbordstein 8/20'

Bordstein trennen durch Nassschneiden.
Bordstein quer trennen.
Menge: 10,000 St
Leistungsbereichkatalog: 115

**00.07.0019 Bordstein aus Beton setzen*gerader Stein**
Bordstein aus Beton setzen. Breite der Rückenstütze
mind. 15 cm.
Bordstein 'Sonderprofil Fase 2, Einbauhöhe 3cm - 50/30/18 '
Gerader Stein.
Rückenstütze 'aus Beton C20/25 bis 10 cm unter OK
Bordstein, 15 cm breit, herstellen.'
Fundamentbeton 'aus Beton C20/25, 20 cm dick herstellen.'
Menge: 8,000 St
Leistungsbereichkatalog: 115

**00.07.0020 Bordstein aus Beton setzen*gerader Stein**
Bordstein aus Beton setzen. Breite der Rückenstütze
mind. 15 cm.
Bordstein 'Sonderprofil Fase 2 Adapterstein auf Rundbord.'
Gerader Stein.
Rückenstütze 'aus Beton C20/25 bis 10 cm unter OK
Bordstein, 15 cm breit, herstellen.'
Fundamentbeton 'aus Beton C20/25, 20 cm dick herstellen.'
Menge: 8,000 St
Leistungsbereichkatalog: 115

**00.07.0021 Bewegungsfuge in Borden herstellen Fugenl. b. 30 cm**
StL-Nr. 2311551619
Bewegungsfuge in einer Dicke von 8 mm bis 15mm in Borden herstellen.
Fugenlänge bis 30 cm.
Verfüllen mit 'Dehnscheiben aus Neukautschuk-Recycling-Material, 1200 kg/m², vulkanisiert, kein Gummischrott, fest eingepresst, in Abständen von 5-8 m in Bordsteinhöhe und in der Betonbettung (Dicke bis 20 cm) einbauen.
Die Dehnscheiben für die Bordanlage sind so
anzuordnen, das sie im Stoß-/Fugenbereich der
Rinnenanlage zu liegen kommen;
Im Bereich der Dehnfuge ist in der Rückenstütze des
Bordes eine Zwangsbruchstelle, durch schneiden der
Betonrückenstütze (Schnitttiefe ca. 2 cm) herzustellen.'
Menge: 40,000 St
Leistungsbereichkatalog: 115

**00.07.0022 Bordstein trennen*BSt.nassschneiden BSt. trennen**
StL-Nr. 231153269101
Bordstein auf Passmaß trennen.
Bordstein 'Hochbord 18/30, Rundbord 18/22, Übergangsteine'

Bordstein trennen durch Nassschneiden.
Bordstein quer trennen.
Menge: 20,000 St
Leistungsbereichkatalog: 115

**00.07.0023 Bewegungsf. in Str. u. Ri. herst. Fuge in Rinnen**
StL-Nr. 231155112999
Bewegungsfuge in Streifen und Rinnen herstellen. Fugenbreite 8 mm bis 15 mm.
Fuge in Rinne.
Streifen-/Rinnenbreite 'Rinnenplatte als Schrammbord hinter dem Bordstein. Rinnenbreite ca. 30  cm Rinnenbeschreibung siehe. entsprechende OZ.'

Verfüllen mit 'Dehnscheiben aus Neukautschuk-Recycling-Material, 1200 kg/m², vulkanisiert, kein Gummischrott, fest eingepresst, in Abständen von 5-8 m in Steinhöhe und in der Betonbettung (Dicke bis 20 cm) einbauen.
Die Dehnscheiben für die Rinnenanlage sind so anzuordnen, das sie im Stoß-/Fugenbereich der Bordanlage zu liegen kommen; Anordnung vor und hinter Regeneinläufen.  Das Anpassen von Pflastersteinen ist einzukalkulieren.'
Menge: 15,000 St
Leistungsbereichkatalog: 115

**00.07.0024 Beton/Verbundsteinpfl. aufnehmen*Beton/Mörtelbett Bettung bis 10 cm*Aufbr.wiederverw.**
Beton/ Verbundsteinpflasterdecke aufbrechen und aufnehmen.
Art 'Beton/Verbundsteinpflaster, ca. 6-10 cm dick'

In Gehwegen, Nebenstraße, Kleinflächen.
Einzelflächen über 1 bis 50 m2.
Bettung aus Splitt.
Bettung aufnehmen wird über OZ Boden lösen vergütet.
Sämtliche Steine und übriges Aufbruchgut in Eigentum
des AN übernehmen, von der Baustelle entfernen und einer Wiederverwertung zuführen.
Menge: 190,000 m2

**00.07.0025 Pflastersteine zuarbeiten*aus Beton Dicke ü. 8-10 cm**
StL-Nr. 231151959102
Pflastersteine auf Passmaß trennen und Pflastersteine
an Kanten und Einfassungen oder an Aussparungen und
Einbauten über 1,00 m2 Einzelgröße zuarbeiten, nassschneiden oder behauen.
Das Zuarbeiten, Nassschneiden oder Behauen der Pflastersteine an Aussparungen und Einbauten bis zu 1,00 m2
Einzelgröße wird gesondert vergütet.
Pflastersteine 'mit Nassschnitt trennen. Flächen = Einmündung Nebenstraße'

Art = Pflastersteine aus Beton.
Dicke über 8 bis 10 cm.
Menge: 10,000 m
Leistungsbereichkatalog: 115

**00.07.0026 Betonsteinpflaster liefern verlegen**
Betonsteinpflaster liefern und verlegen
Art 'Betonsteinpflaster gem. DIN EN 1338, grau'

Format 'für Rastermaß = 15/22,5/8 cm.'
Mit Microfase, mit Vorsatzbeton.
Mit Abstandshilfen für ca. 4 mm Zwangsfuge.
Bettungsmaterial = Edelsplitt 2/5
Fugenmaterial = Sand 0/2.
Ausführung 'im Bereich der Gehwege'

Betonsteinpflaster 'liefern und fachgerecht gem.
Verlegevorschriften des Herstellers und Angaben der DIN
18318, TL Pflaster-StB, sowie der ZTV Pflaster-StB
verlegen.'
Menge: 152,000 m2

**00.07.0027 Betonsteinpflaster, Farbzulage**
Zulage zu der Pos. Betonsteinpflaster 15/22,5/8

Zulage für die Lieferung des Pflasters in der
Farbe anthrazit-grau-geflammt.
Farbauswahl nach Bemusterung durch den AG.
Steine müssen "durch und durch" eingefärbt sein. Einfärbung lediglich des Vorsatzes ist nicht zulässig.
Steinformat 15/22,5/8 cm
Menge: 28,000 m2
Leistungsbereichkatalog: 115

**00.07.0028 Rippenplatten einbauen**
Rippenplatten einbauen.
Rippenplatten, weiß, aus Beton, für taktile Leiteinrichtungen  30*30 cm  Dicke 8 cm, liefern und einbauen.
Bettung aus Brechsand-Splitt-Gemisch, Dicke ca. 3 cm einbauen. Die Körnung ist auf die Gesamteinbaudicke abzustimmen.
Platten fachgerecht verlegen und bis zur völligen
Standfestigkeit abrütteln. Hierzu sind Rüttler mit
Gummiunterseite einzusetzen. Die Fugen sind mit Sand
0/3mm vollfugig einzuschlämmen. Gegebenenfalls nachsanden.
Fläche reinigen und überschüssiges Material entfernen.
Menge: 6,000 m2

**00.07.0029 Noppenplatten einbauen**
Noppenplatten einbauen.
Noppenplatten, weiß, aus Beton, für taktile Leiteinrichtungen  30*30 cm  Dicke 8 cm, liefern und einbauen.
Bettung aus Brechsand-Splitt-Gemisch, Dicke ca. 3 cm einbauen. Die Körnung ist auf die Gesamteinbaudicke abzustimmen.
Platten fachgerecht verlegen und bis zur völligen
Standfestigkeit abrütteln. Hierzu sind Rüttler mit
Gummiunterseite einzusetzen. Die Fugen sind mit Sand
0/3mm vollfugig einzuschlämmen. Gegebenenfalls nachsanden.
Fläche reinigen und überschüssiges Material entfernen.
Menge: 1,100 m2

**00.07.0030 Noppenfolie liefern und einbauen**
Noppenfolienschutzstreifen aus HDPE mit aufkaschiertem Filtervlies, als Schutzlage zwischen Pflasterstein bzw. Rinnenplatte und dem Brückenbauwerk (Flügelwand) liefern und fachgerecht einbauen. Noppen zum Bauwerk anordnen, Streifen lot- und fluchtgerecht verlegen, erforderliche Überlappungen herstellen und gegen Verrutschen sichern. Oberkante bündig mit angrenzender Befestigung ausbilden. Sämtliche erforderlichen Nebenleistungen, Zuschnitte und Anpassungen sind einzukalkulieren.
Menge: 45,000 m

### Bereich 01 ANGLEICHUNGEN

#### Abschnitt 01.01 ERDBAU

**01.01.0001 Boden lösen und fördern**
Boden(geotechnische Kategorie GK1)aus Abtragsbereichen profilgerecht lösen und innerhalb der Baustelle zum Abtransport fördern. In dieser OZ ist das lageweise Aufnehmen bzw. alle Mehraufwendungen des AG einzukalkulieren, die u.a. aus dem erforderlich werdenden getrennten Aufnehmen der unterschiedlichen LAGA- bzw. EBV-Belastungseinstufungen resultieren.
Erforderl. separieren, zwischenlagern,
transportieren und ablagern auf einer Deponie etc.,
von Böden der unterschiedlichen LAGA-Belastungsstufen
und Einstufung nach der Ersatzbaustoffverordnung wird gesondert vergütet.

Aushubbereiche:
- Privatgrundstück Anlieger Haus-Nr.42 .

Homogenbereiche Bo 1 bis Bo 4 sowie einschl. ggf. Schotter, Splitt, Gestück, evtl.

Die Herstellung des Planum wird nicht gesondert vergütet.

Abgerechnet wird nach Abtragsprofilen.
Menge: 27,000 m3

**01.01.0002 Oberboden abtragen und andecken*Abrechng. Auftrag**
StL-Nr. 2410611300990902
Oberboden ggf. einschließlich Vegetationsdecke abtragen
und profilgerecht wieder andecken einschließlich erforderlicher Zwischenlagerung auf Flächen nach Wahl des
AN. Beschreibung der Homogenbereiche nach Unterlagen
des AG.
Dicke 'wechselnde Abtragsstärken, bis 0,50m, Abtrag
nach Angaben des AG.'

Andeckung 'auf priv. Garten-/Grünflächen'

Dicke der Andeckung 'über 10cm bis 30cm'

Abrechnung nach Auftragsprofilen.
Menge: 5,000 m3
Leistungsbereichkatalog: 106

**01.01.0003 Rasenansaat mit RSM herstellen*Feinplanum lock. Menge 20 g/m2*RSM 7.1.2**
StL-Nr. 21107202091420
Rasenansaat mit RSM herstellen. Saatgut ohne Entmischung ausbringen, einarbeiten und andrücken.
Fläche 'auf priv. Garten-/Grünflächen'

Feinplanum feinkrümelig lockern.
Saatgutmenge = 20 g/m2.
Regelsaatgutmischung (RSM) 7.1.2 Landschaftsrasen -
Standard mit Kräutern.
Menge: 10,000 m2
Leistungsbereichkatalog: 107

**01.01.0004 Verkehrsschild abbauen Größe bis 1,1 m2*Rohrpf. bis 76,1 Fundament entf.*neben d. Fahrbahn Stoffe d.Verw.zuf*Boden a.Bst.verf.**
StL-Nr. 2113001110051121
Verkehrsschild ggf. mit Aufstellvorrichtung abbauen.
Schildgröße bis 1,1 m2.
Aufstellvorrichtung = Rohrpfosten, DU bis 76,1 mm abbauen.
Fundament entfernen.
Schild neben der Fahrbahn.
Abgebaute Stoffe nach Wahl des AN verwerten.
Fundamentlöcher mit Boden aus dem Baubereich flächenhaft verfüllen und verdichten.
Menge: 1,000 St
Leistungsbereichkatalog: 130

#### Abschnitt 01.02 SCHICHTEN OHNE BINDEMITTEL

**01.02.0001 Frostschutzschicht herstellen*0/32 Dicke Unterl. AG*Abrechng. Auftrag**
StL-Nr. 2411221090059911
Frostschutzschicht herstellen.
In Verkehrsflächen 'Angleichungsfläche Anlieger.'

Baustoffgemisch 0/32.
Umweltrelevante Anforderungen 'als Frostschutzschicht für den Einbau geeignet profilgerecht einbauen und verdichten'

Verdichtungsgrad/Verformungsmodul 'Es ist eine Standfestigkeit von EV2 = mind. 100 MPa zu errichen.'

Einbaudicke nach Unterlagen des AG.
Abrechnung nach Auftragsprofilen.
Menge: 13,000 m3
Leistungsbereichkatalog: 112

#### Abschnitt 01.03 MAUERN

**01.03.0001 Bauliche Anlage abbrechen Einfriedungsmauer*Stahlbeton ohne Sprengen*Abbruch bis 0,5 m Anl. freil./verd.*ges. Abbr. verw.**
Bauliche Anlage abbrechen. Anlage nach Unterlagen des
AG. Abrechnung nach Volumen des umbauten Raumes
der abzubrechenden Anlage.
Anlage = Einfriedungsmauer inkl. aufsitzenden Maschendrahtzaun und 1 Pfosten in Beton sitzend.
Länge = ca. 5,80 m
Höhe = ca. 0,90 m
Breite = ca. 0,2 m
Anlage aus Stahlbeton.
Ohne Sprengen.
Abbruch bis 0,50 m unter Geländeoberfläche.
Bauliche Anlage freilegen. Baugrube nach Abbruch mit
Boden verfüllen und verdichten. Boden aus Abtragsbereichen profilgerecht lösen.
Abbruchkanten an den verbleibenden Bauteilen sind sauber und gerade herzustellen, erforderlichenfalls zu schneiden und gegen das Eindringen von Wasser bzw. Witterungseinflüsse fachgerecht zu versiegeln.
Gesamtes Abbruchgut nach Wahl des AN verwerten.

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Menge: 1,200 m3
Leistungsbereichkatalog: 106

**01.03.0002 Vorh. Tor abbrechen und entsorgen**
Vorhandenes Metalltor einschließlich Befestigungen, Beschlägen und sonstiger zugehöriger Bauteile ausbauen und abbrechen.
Das Tor ist nach Rücksprache mit dem Anlieger zu entsorgen bzw. dem Anlieger zur weiteren Verwendung zu überlassen. Nicht vom Anlieger übernommene Teile sind aufzunehmen, zu laden und fachgerecht nach Wahl des AN zu entsorgen.

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Menge: 1,000 St

**01.03.0003 Absteckung der Bauwerke**
*** Pauschalposition
Die Absteckung der Bauwerke ist auf Grundlage der Straßenplanung durchzuführen und nach Rücksprache mit dem AG in bezug auf die örtlichen Gegebenheiten anzupassen.

Die Absteckungen sind zu sichern und für eine spätere Abrechnung nach Profilen digital einzulesen und aufzuarbeiten.

Das mehrmalige An- und Abfahrten des Vermessers ist in den Einheitspreisen einzukalkulieren, ebenso das Vorhalten an Absteckmaterial, Schnüren etc.

Die Leistung wird pauschal vergütet und gilt incl. Material-, Geräte- und Personalkosten und der ggf. erforderlichen Verkehrssicherung hierfür.

Mauersystem Haus Nr. 42 (Station ca. 0,815 rechts)

Die alte Mauer ist teilweise abzubrechen und zu entsorgen.
Der Zaun auf der Mauer ist aufzunehmen und zu entsorgen.
Anschließend sollen auf einer Gesamtlänge von ca. 14 m  neue Mauerwinkel versetzt werden.
Auf die neuen Mauerwinkel soll ein Stabgitterzaun angebracht werden.
Menge: 1,000 Psch

**01.03.0004 Mauerwinkel Sichtb. aussen h=0,55 m**
12er Mauerwinkel Sichtbeton aussen, entsprechend statischen und konstruktiven Erfordernissen herstellen und einbauen.

Bauteilhöhe = 0,55 m
Kopfstärke = 0,12 m
Bauteilbreite = 1,00 m

Sichtfläche aussen schalungsglatt hellgrau (Sichtbeton)
Fugenabdichtung nach Herstellerangaben.
Lastfall 5b, SLW 60 befahrbar.
Fertigteile aus Stahlbeton.
Stahlbeton Druckfestigkeitsklasse C40/50 mit hohem Frost- und Tausalzwiderstand.
Unterbeton aus Beton C 20/25, d=30 cm profilgerecht herstellen.
Mauerwinkel höhenversetzt einbauen.
Die Erdarbeiten zur Herstellung der Baugrube und das Herstellen der Frostschutzschicht werden gesondert vergütet.
Menge: 4,000 m

**01.03.0005 Mauerwinkel Sichtb. aussen h=0,80 m**
12er Mauerwinkel Sichtbeton aussen, entsprechend statischen und konstruktiven Erfordernissen herstellen und einbauen.

Bauteilhöhe = 0,80 m
Kopfstärke = 0,12 m
Bauteilbreite = 1,00 m

Sichtfläche aussen schalungsglatt hellgrau (Sichtbeton)
Fugenabdichtung nach Herstellerangaben.
Lastfall 5b, SLW 60 befahrbar.
Fertigteile aus Stahlbeton.
Stahlbeton Druckfestigkeitsklasse C40/50 mit hohem Frost- und Tausalzwiderstand.
Unterbeton aus Beton C 20/25, d=30 cm profilgerecht herstellen.
Mauerwinkel höhenversetzt einbauen.
Die Erdarbeiten zur Herstellung der Baugrube und das Herstellen der Frostschutzschicht werden gesondert vergütet.
Menge: 4,000 m

**01.03.0006 Mauerwinkel Sichtb. aussen h=1,05 m**
12er Mauerwinkel Sichtbeton aussen, entsprechend statischen und konstruktiven Erfordernissen herstellen und einbauen.

Bauteilhöhe = 1,05 m
Kopfstärke = 0,12 m
Bauteilbreite = 1,00 m

Sichtfläche aussen schalungsglatt hellgrau (Sichtbeton)
Fugenabdichtung nach Herstellerangaben.
Lastfall 5b, SLW 60 befahrbar.
Fertigteile aus Stahlbeton.
Stahlbeton Druckfestigkeitsklasse C40/50 mit hohem Frost- und Tausalzwiderstand.
Unterbeton aus Beton C 20/25, d=30 cm profilgerecht herstellen.
Mauerwinkel höhenversetzt einbauen.
Die Erdarbeiten zur Herstellung der Baugrube und das Herstellen der Frostschutzschicht werden gesondert vergütet.
Menge: 7,000 m

#### Abschnitt 01.04 PLASTER, PLATTEN, BORDE

**01.04.0001 Betonsteinpflaster liefern verlegen**
Betonsteinpflaster liefern und verlegen
Art 'Betonsteinpflaster gem. DIN EN 1338, grau'

Format 'für Rastermaß = 15/22,5/8 cm.'
Mit Microfase, mit Vorsatzbeton.
Mit Abstandshilfen für ca. 4 mm Zwangsfuge.
Bettungsmaterial = Edelsplitt 2/5
Fugenmaterial = Sand 0/2.
Ausführung 'Grundtück priv. Anlieger'

Betonsteinpflaster 'liefern und fachgerecht gem.
Verlegevorschriften des Herstellers und Angaben der DIN
18318, TL Pflaster-StB, sowie der ZTV Pflaster-StB
verlegen.'
Menge: 25,000 m2

**01.04.0002 Betonsteinpflaster, Farbzulage**
Zulage zu der Pos. Betonsteinpflaster 15/22,5/8

Zulage für die Lieferung des Pflasters in der
Farbe anthrazit-grau-geflammt.
Farbauswahl nach Bemusterung durch den AG.
Steine müssen "durch und durch" eingefärbt sein. Einfärbung lediglich des Vorsatzes ist nicht zulässig.
Steinformat 15/22,5/8 cm
Menge: 25,000 m2
Leistungsbereichkatalog: 115

**01.04.0003 Bordstein aus Beton setzen*gerader Stein**
StL-Nr. 2311531199000199
Bordstein aus Beton setzen. Breite der Rückenstütze
mind. 15 cm.
Bordstein 'Tiefbordstein 8/20/100'

Gerader Stein.
Rückenstütze 'aus Beton C20/25 bis 10 cm unter OK
Bordstein, 15 cm breit, herstellen.'

Fundamentbeton 'aus Beton C20/25, 20 cm dick herstellen.'
Menge: 7,000 m
Leistungsbereichkatalog: 115

**01.04.0004 Blockstufen liefern und setzen**
Blockstufen aus Beton, Abmessungen je Stufe ca. 100/34/15 cm, liefern und fachgerecht setzen.

Blockstufen auf tragfähigem, höhen- und fluchtgerechtem Untergrund versetzen und ausrichten. Unterbau und Bettung entsprechend den örtlichen Gegebenheiten herstellen. Fugen zwischen den Stufen fachgerecht ausbilden.

Inkl. erforderlicher Nebenarbeiten, insbesondere Herstellen des Untergrundes, Ausrichten und höhenmäßiges Anpassen.

Abrechnung nach Stück.
Menge: 2,000 St

### Bereich 02 ENTWÄSSERUNG BRÜCKE DB

#### Abschnitt 02.01 ENTWÄSSERUNG

**02.01.0001 Leitungsgraben herstellen*m.Verb./+10 m3 W.**
StL-Nr. 2410820799919099
Leitungsgraben profilgerecht herstellen. Straßenaufbruch wird gesondert vergütet.
In gewachsenem Boden. Homogenbereiche 'Bo2 bis Bo4
Beinhaltet auch verdichtetes Mineralgemisch aus der Bestandsfahrbahn und -gräben.'

Grabentiefe 'bis 1,75m'

Breite der Grabensohle 'für Rohr bis DN 200'

Notwendigen Verbau entsprechend statischen und konstruktiven Erfordernissen herstellen, vorhalten und
entfernen. Offene Wasserhaltung bis zu einer Pumpenleistung von 10 m3 Fördermenge und 5,00 m Förderhöhe
je Stunde und Haltung ausführen.
Aushub 'soweit zum Verfüllen geeignet, auf Flächen
des AN zur Wiederverwendung seitlich lagern. Fehlenden
Verfüllboden einbauen und verdichten wird gesondert
vergütet.'

Zum Verfüllen nicht verwendeten Aushub 'fördern. Das
Separieren, Zwischenlagern, Transportieren und Ablagern
von Böden der unterschiedlichen LAGA-Belasstungsstufen
und Einstufung nach der Ersatzbaustoffverordnung wird gesondert vergütet.'

Abrechnung 'wird wird mit senkrechten Wänden.
Grabentiefe wird ab Unterkante Regelaufbau im Vollausbaubereich gerechnet. Außerhalb des Vollausbaus ab -0,25m von Oberkante Bestand.'
Menge: 24,000 m3
Leistungsbereichkatalog: 108

**02.01.0002 Anschlussleitung herstellen Rohr DN 150*PP-Rohr Rohrverb.Wahl AN**
StL-Nr. 2411031522199909
Anschlussleitung zum Schacht bzw. zur Sammelrohrleitung
nach statischen und konstruktiven Erfordernissen herstellen. Anschluss an Schacht bzw. Sammelrohrleitung
sowie Formstücke werden gesondert vergütet.
Rohr DN/ID 150.
Rohr aus PP.
Rohrverbindung nach Wahl des AN.
Bettung 'nach DIN EN 1610, Typ 1 einschließlich
Bettungsmaterial nach Herstellerangaben ausführen.'

Fließsohlentiefe 'über 0,8 bis 1,75 m.'

Überdeckungshöhe 'über 0,7 bis 1,60 m.'

Ringsteifigkeit 'SN 10'
Menge: 33,000 m
Leistungsbereichkatalog: 110

**02.01.0003 Formstück einbauen (Zul.)*Kunststoff-Rohr**
StL-Nr. 24110369990400
Formstück in Rohrleitung einbauen. Vergütet wird der
Mehraufwand für den Einbau des Formstückes gegenüber
der bis zur Innenfläche der Sammelrohrleitung durchgemessenen Rohrleitung.
Formstück 'Schiebemuffe DN 150 / OD 160'

Rohr aus Kunststoff.
Menge: 6,000 St
Leistungsbereichkatalog: 110

**02.01.0004 Formstück einbauen (Zul.)*Kunststoff-Rohr**
StL-Nr. 24110369990400
Formstück in Rohrleitung einbauen. Vergütet wird der
Mehraufwand für den Einbau des Formstückes gegenüber
der bis zur Innenfläche der Sammelrohrleitung durchgemessenen Rohrleitung.
Formstück '= Bogen DN 150 / OD 160'

Rohr aus Kunststoff.
Menge: 12,000 St
Leistungsbereichkatalog: 110

**02.01.0005 Formstück einbauen (Zul.) Abzweig DN 150*Kunststoff-Rohr**
StL-Nr. 24110369020400
Formstück in Rohrleitung einbauen. Vergütet wird der
Mehraufwand für den Einbau des Formstückes gegenüber
der bis zur Innenfläche der Sammelrohrleitung durchgemessenen Rohrleitung.
Formstück = Abzweig, Anschlussrohr DN/ID 150.
Rohr aus Kunststoff.
Menge: 1,000 St
Leistungsbereichkatalog: 110

**02.01.0006 Rohranschluss herstellen (Zul.)*AL Kunststoff*Öffnung herst.**
StL-Nr. 221103639391
Rohranschluss an Sammelrohrleitung herstellen, An-
schluss dichten. Vergütet wird der Mehraufwand für das
Herstellen des Anschlusses einschließlich Pass- und
Sattelstücke gegenüber der bis zur Innenfläche der Sammelrohrleitung durchgemessenen Rohrleitung.
Rohr DN/ID 'der Anschlussleitung 150
gelenkiges Sattelstück für Bestandsrohleitung einbauen'

Anschlussleitung aus Kunststoff.
Sammelleitung 'DN 300 - 400 B, SB Sammler'

Öffnung für Rohranschluss durch Bohren herstellen.
Menge: 6,000 St
Leistungsbereichkatalog: 110

**02.01.0007 Baustoff lief.,in Leitungsgr. einb.*oberh.Leitungsz.**
StL-Nr. 24108238999019
Baustoff nach Unterlagen des AG liefern, in Leitungsgraben einschließlich Schachtbaugruben einbauen und
verdichten. Einbaudokumentation nach Unterlagen des AG
übergeben.
Baustoff 'standfest, ohne bindige Bestandteile, Körnung nach Wahl des AN, Leitungszone gemäß DIN EN 1610, Material nach Herstellerangaben.
Verfüllung nur bis Unterkante Regelaufbau Fahrbahn im Vollausbaubereich oder bis -0,20 m Oberkante Altbestand außerhalb des Vollausbaus.'

Grabentiefe 'bis 1,75 m'

Breite der Grabensohle 'für Rohr bis DN 200'

Baustoff nach Verlegen der Leitung in Graben oberhalb
der Leitungszone und in Baugruben einbauen und verdichten.
Abrechnung 'mit senkrechten Wänden entsprechend
der Abrechnung beim Aushub, abzüglich der durch Baukörper mit mehr als 0,1 m2 Querschnitt sowie durch Teilverfüllungen verdrängten Mengen.
Bettung ist in den jeweiligen OZ der Leitungen enthalten.'
Menge: 24,000 m3
Leistungsbereichkatalog: 108

### Bereich 03 ENTWÄSSERUNG FÜR VGW

#### Abschnitt 03.01 SCHÄCHTE UND SCHIEBER

**03.01.0001 Staßenschieberkappen ausb. u ents.**
Vorhandene Straßenschieber-Kappen aus Guss in bituminöser Befestigung freifräsen oder stemmen, ausbauen und entsorgen; einschl. aller Nebenarbeiten.
Fräsgut aufnehmen und entsorgen
Handarbeit bzw. in maschinenunterstützter Handarbeit ist einzukalkulieren.
Das aufgenommene Material geht in das Eigentum des AN über.
Asphaltstärke bis 25 cm
Menge: 17,000 St

**03.01.0002 Teleskopschieberkappe lief. u einb.**
Verstellbare Straßenkappe für Straßenschieber,Aduxa o.Ä. liefern und entsprechend der neuen Fahrbahnhöhe einbauen,
aus Gusseisen GG 25, selbstnivellierend für Absperrarmaturen ,in Anlehnung an DIN 4056 wartungsfreier Schrägsitz-Deckel mit Pulverbeschichtung,Deckelsicherung durch Spezial-Sicherungsseil ,bis 200 mm Auszugshöhe stufenlos höhenverstellbar und neigungsverstellbar, zum niveaugerechten Einwalzen in bituminöse Fahrbahnbeläge.

Die Wiederherstellung der Tragschicht AC 22 TN im Einbaubereich ist einzukalkulieren.
Menge: 17,000 St

**03.01.0003 Hydrantenkappen ausb. und ents.**
Vorhandene Hydrantenkappen aus Guss in bituminöser Befestigung freifräsen oder stemmen, ausbauen und entsorgen,einschl. aller Nebenarbeiten.
Fräsgut aufnehmen und entsorgen
Das aufgenommene Material geht in das Eigentum des AN über.
Asphaltstärke bis 25 cm
Menge: 2,000 St

**03.01.0004 Teleskophydr.-kappe lief. u einb.**
Verstellbare Straßenkappe Aduxa  o.Ä. liefern und entsprechend der neuen Fahrbahnhöhe einbauen
aus Gusseisen GG 25, selbstnivellierend, für Unterflurhydranten in Anlehnung an DIN 4055 DN 80, überfahrbar in der Frostschutzschicht, wartungsfreier Schrägsitz-Deckel mit Pulverbeschichtung,Deckelsicherung durch Spezial-Sicherungsseil,bis 200 mm Auszugshöhe stufenlos höhenverstellbar neigungsverstellbar zum niveaugerechten Einwalzen in bituminöse Fahrbahnbeläge.

Die Wiederherstellung der Tragschicht AC 22 TN im Einbaubereich ist einzukalkulieren.
Menge: 2,000 St

**03.01.0005 Schachtabdeckung ausb., DU bis 1 m**
Schachtabdeckung freilegen und vollständig ausbauen. Aufbruchtiefe über 10 bis 25 cm.
Runde Schachtabdeckung, lichter DU bis 625 mm.
Handarbeit bzw. in maschinenunterstützter Handarbeit ist einzukalkulieren.
Sämtliches Abbruchgut und Aushub der Verwertung nach
Wahl des AN zuführen.
Die entsprechende Entsorgung / Deponierung ist in den Einheitspreis einzukalkulieren.
Menge: 2,000 St

**03.01.0006 Schachtabdeckungen, einwalzbar**
Belüftete Schachtabdeckung, Klasse D 400, rund, selbstnivelierend, mit lichter Weite min. 610 mm und rundem Rahmen aufsetzen.
Abdeckung entsprechend DIN EN 124 / DIN 1229.
Einwalzbarer Rahmen aus Gusseisen für bituminöse Fahrbahnbeläge, inklusive Führungsring.
Mit integrierter Aufnahmebuchse für eine Haltestange (Einsteighilfe) nach DIN 19572 und UVV-Vorschriften.
Bauhöhe: 160 mm
lichte Weite: 610 mm
Einlegeabmessungen für Deckel nach DIN 19584, mit Ventilation, mit dämpfender Einlage im Deckel. Rahmen aus Gusseisen selbstnivellierend, Deckel aus Beton-Guss nach DIN 19584-2, mit Ventilation und mit dämpfender Einlage.
Einschließlich Schmutzfänger gemäß DIN.
Menge: 16,000 St

**03.01.0007 Schachtbauw. an Straßennievau anp.**
Schachtbauwerke im Bereich der Bahnunterführung an das neue Straßenniveau anpassen.
Das Schachtbauwerk ist bis zu einer Tiefe von 1,00 m unter Erdplanum der neuen Gradiente freizulegen. Der anfallende Erdaushub ist aufzunehmen, zu laden und außerhalb der Baustelle nach Wahl des AN zu entsorgen.

Vorhandene Ausgleichsringe, der Schachtkonus sowie der obere Schachtring sind bis zu einer Tiefe von 1,00 m unter Erdplanumsniveau zurückzubauen. Anschließend ist der Schachtaufbau an die neue Straßengradiente herzustellen. Hierzu sind die erforderlichen Schachtringe, Minikonusse und Ausgleichsringe zu liefern und einzubauen. Lieferung und Einbau sind in den Einheitspreis einzukalkulieren und werden nicht gesondert vergütet.

Der Arbeitsraum am Schachtbauwerk ist lagenweise mit kornabgestuftem RC-Material zu verfüllen und zu verdichten. Lieferung und Einbau sind in den Einheitspreis einzukalkulieren und werden nicht gesondert vergütet.
Menge: 16,000 St

#### Abschnitt 03.02 WASSERLEITUNG

**03.02.0001 Bodenaush. f Rohrgrä., Homog. Boden**
Boden für Leitungsgräben bis zur planmäßigen Tiefe profilgerecht ausheben, laden und entsorgen.

Der Rohrgraben- bzw. Baugrabenverbau entsprechend den statischen und konstruktiven Erfordernissen wird gesondert vergütet.

Homogenbereich:  "Bodenmaterial"
Aushubbreite:  gem. DIN 4124 und nach  Zeichnung und Angabe
Zuordnungswert BM-F1

Die Abrechnung erfolgt nach örtlichem Aufmaß und gem. DIN EN 1610 außschließlich mit senkrechten Grabenwänden ab Erdplanum. Die Grabensohle ist von Hand nachzuarbeiten und zu planieren. Die Kosten hierfür sind einzukalkulieren.
Menge: 60,000 m3

**03.02.0002 PE-HD Rohre liefern u einb. DA 180**
PE-HD Rohre nach DIN 8074,8075 und DIN 19533, frei Baustelle liefern,Muffen verschweißen und auf der Grabensohle gemäß DN 19630 verlegen,einschliesslich der Elektromuffen Nacharbeiten der Grabensohle wo erforderlich, Ausgleichen mit Basaltsplitt (ohne Lieferung des Splittes), gründlicher Um- und Unterstampfung der Rohre, Füllung und Prüfung derselben auf einen Wasserdruck von 15 bar entsprechend DIN 4279 Teil 7, Stellung des Preßgerätes und der erforderlichen Hilfskräfte, Wasserhaltung und Vorhaltung sämtlicher Geräte und aller Nebenleistungen. Die Rohrleitungen sind vor Inbetriebnahme mit 80 - 100 ppm SANOSIL der Firma Feldmann- Chemie o.ä. zu entkeimen. Die Einwirkzeit beträgt 24 Stunden. Nach Ablauf der Desinfektionsmaßnahme sind die Rohrleitungen gründlich mit Frischwasser zu spülen.

Die einzelnen Abschnittslängen der Rohrstränge werden mit dem Auftragnehmer abgestimmt.
Aufgrund der Längsbehinderungen und Radien an der Anschlusstelle L 287 / B414 sind entsprechend kurze Rohrleitungslängen zu verbauen.
DN 150 (DA 180),S=16,4, SDR 11, PN 16
Menge: 70,000 m

**03.02.0003 Formstücke, Rohrbögen DN 150 (Zul)**
Formstücke für Elektromuffenschweißung aus PE -HD nach DIN 16963, Teil 3, aus Rohr geformt, liefern als Zulage zu den Rohrleitungspositionen.
Rohrbogen 11-45 Grad, DN 150
Menge: 6,000 St

**03.02.0004 Sandummantel. f Rohr herst. DA 180**
Sandummantelung aus feinkörnigem, nicht gebrochenem Sand oder Basaltsand 0/2 mm von mind. 10 cm unterhalb,0,30m über Scheitel der zu verlegenden Rohre liefern ggf. zwischenlagern und den verdrängten Boden auf AN-Kippe abfahren. Die Verfüllung und Rohreinbettung ist in den Grabenpositionen enthalten.

DN 150 ,DA 180
Menge: 70,000 m

**03.02.0005 Metalltrassenwarnband lief. u einb.**
Metalltrassenwarnband mit 3-4 Kupferdrähten
und der Aufschrift 'Achtung Wasserleitung'
liefern und ca. 10 cm unter Unterkante
Frostschutz über den Rohren der Hauptleitung
verlegen.
Menge: 70,000 m

**03.02.0006 Basaltsplitt 0/32 mm lief. u einb.**
Basaltsplitt 0/32 mm für den Rohrgraben als
Unterbettungs- und Ummantelungsmaterial für
die Leitungszone und zur Erneuerung der
Frostschutz- und Sauberkeitsschichten nach
Angaben der Bauleitung als Bodenaustausch
liefern. Der Einbau ist mit den Positionen -
Rohrgraben ausheben und wieder verfüllen -
abgegolten.

Nachweis durch Lieferscheine, die der
Bauleitung oder einem Beauftragten täglich
unaufgefordert vorzulegen sind.
Menge: 55,000 t

**03.02.0007 Vorhandene Leitung ausbauen**
Vorhandene Wasserleitung aus GE einschl.Armaturen (Schieber u. Hydranten), im Grabenbereich aufnehmen und entsorgen. Das aufgenommene Material geht in das Eigentum des AN über.
DN 150
Menge: 5,000 m

**03.02.0008 Längsbehinderung im Rohrgrabenber.**
Längsbehinderung im Rohrgrabenbereich für das
evtl. Aufnehmen und Sichern von Kabeln, Gasleitung, Ver- und Entsorgungsleitungen einschl.
Abstrebungen, Unterstützungen bzw. Anhängen
oder Beiseitelegen von Kabeln und
dergleichen.

In den Einheitspreis einzuberechnen ist die
Wiederherstellung des vorgefundenen Zustandes
einschl. der Einsandung und sonstige
Abdeckungen.

Kreuzungen von Leitungen aller Art bis 45
Grad werden als Unterfahrung vergütet.
Menge: 10,000 m

**03.02.0009 Rohrgrabenaushub in Handarbeit**
Bodenaushub für die Rohrgräben in Handarbeit herstellen, sonst wie Aushubposition der
Hauptleitung.
Menge: 2,000 m3

**03.02.0010 Synoflex DN 150**
Verbinder, einerseits mit Mehrbereichsmuffe nach EN 14525 für den Anschluss von Guss,- Stahl-, PE-, PVC- und AZ-Rohren, längskraftschlüssiger Anschluss von Rohren aus Guss-, PE-, PVC- und Stahl, andererseits mit Steckmuffe und Klemmring aus Messing für die längskraftschlüsssige Verbindung mit PE-Rohren nach DIN 8074, PE-X-Rohren nach DIN 16893 und PVC-Rohren nach DIN 8062, Schrauben, Muttern, Unterlegscheiben aus nichtrostendem Stahl, inklusive Distanzhülsen aus PE, flexible Dichtelemente aus Elastomer nach EN 681-1, Mehrbereichsmuffe inklusive Schraubenkopf-Verdrehsicherungen mit Schutzkappe aus Elastomer, Schrauben an Mehrbereichsmuffe 180 Grad wendbar, Winkelausgleich Synoflex-Muffe bis zu 4°, Mehrbereichsmuffe mit flexiblem Zugsicherungsring aus POM, auf jedem Stützelementglied ist ein Zugsicherungselement fixiert, Zugsicherungselemente korrosionsgeschützt, inklusive Verpackung nach EN 12351.

Material: Gehäuse aus GJS-400, Korrosionsschutz durch Epoxidharz-Pulverbeschichtung innen und außen gemäß Gütesicherung RAL-GZ 662 der Gütegemeinschaft Schwerer Korrosionsschutz - GSK unter Berücksichtigung der DIN 3476 (P) und DIN 30677-2 (Schichtdicke: min. 250 µm, Porenfreiheit bei 3 kV, Haftung innen und außen min. 12 N/mm² nach Heißwasserlagerung, Nachweis der Trinkwassertauglichkeit, Fremdüberwachung durch neutrales Prüfinstitut)

Medium: Trinkwasser, Abwasser

Max. Betriebsdruck: Trinkwasser 16 bar, Abwasser 16 bar
Mehrbereichsmuffe: für Rohre mit Außendurchmesser von 155 - 192 mm
Steckmuffe: für PE-/PVC-Rohre mit Außendurchmesser von 180 mm

Erforderliches Zubehör:
Stützhülse aus nichtrostendem Stahl (Best.-Nr.: 590) beim Anschluss von PE-Rohren"
Menge: 2,000 St

**03.02.0011 MMB 150/80 liefern und einbauen**
T-Stück mit allseitiger BAIO-Doppelfunktionsmuffe für die formschlüssige Verbindung mit BAIO-Spitzenden und für den Anschluss von Guss,- Stahl-, PE-, und PVC-Rohren, Prüfgrundlage: EN 545.

Material:
GJS-400, Korrosionsschutz durch Epoxidharz-Pulverbeschichtung innen und außen gemäß Gütesicherung RAL-GZ 662 der Gütegemeinschaft Schwerer Korrosionsschutz - GSK unter Berücksichtigung der DIN 3476 (P) und DIN 30677-2 (Schichtdicke: min. 0,25 mm, Porenfreiheit bei 3 kV, Haftung innen und außen min. 12 N/mm² nach Heißwasserlagerung, Nachweis der Trinkwassertauglichkeit, Fremdüberwachung durch neutrales Prüfinstitut)

Maximaler Betriebsdruck: 16 bar

Medium: Trinkwasser, Abwasser
BAIO-Muffen inklusive BAIO-Lippendichtung (BLD) für Wasser, Verwendung: BAIO-Spitzenden, Gussrohre nach EN 545, Stahlrohre mit Gussrohraußendurchmesser, PE-Einschweißende, Stahl-Einschweißende
DN 150/80
Menge: 1,000 St

**03.02.0012 S-Stück liefern und einbauen**
S-Stück mit beiderseitigem Spitzende mit Gussrohr-Aussendurchmesser nach DIN 28610 und Verriegelungsnocken für die formschlüssige und zugsichere Verbindung mit BAIO-Doppelfunktionsmuffen, Prüfgrundlage: EN 545.

Material: GJS-400, Korrosionsschutz durch Epoxidharz-Pulverbeschichtung innen und außen gemäß Gütesicherung RAL-GZ 662 der Gütegemeinschaft Schwerer Korrosionsschutz - GSK unter Berücksichtigung der DIN 3476 (P) und DIN 30677-2 (Schichtdicke: min. 250 µm, Porenfreiheit bei 3 kV, Haftung innen und außen min. 12 N/mm² nach Heißwasserlagerung, Nachweis der Trinkwassertauglichkeit, Fremdüberwachung durch neutrales Prüfinstitut)

Medium: Trinkwasser, Abwasser, Gas
Maximaler Betriebsdruck: 16 bar

DN 80
Länge = 500 mm
Menge: 1,000 St

**03.02.0013 MMN-Stück**
Fußkrümmer mit BAIO-Doppelfunktionsmuffen für die formschlüssige Verbindung mit BAIO-Spitzenden und für den Anschluss von Guss,- Stahl-, PE-, und PVC-Rohren, optional mit ZAK- oder Innengewindeabgängen nach DIN ISO 228-1, Prüfgrundlage: EN 545.

Material:
Gehäuse: GJS-400, Korrosionsschutz durch Epoxidharz-Pulverbeschichtung innen und außen gemäß Gütesicherung RAL-GZ 662 der Gütegemeinschaft Schwerer Korrosionsschutz - GSK unter Berücksichtigung der DIN 3476 (P) und DIN 30677-2 (Schichtdicke: min. 250 µm, Porenfreiheit bei 3 kV, Haftung innen und außen min. 12 N/mm² nach Heißwasserlagerung, Nachweis der Trinkwassertauglichkeit, Fremdüberwachung durch neutrales Prüfinstitut)

Max. Betriebsdruck: 16 bar

Medium: Trinkwasser, Abwasser
BAIO-Muffen inklusive BAIO-Lippendichtung (BLD) für Wasser, Verwendung: BAIO-Spitzenden, Gussrohre nach EN 545, Stahlrohre mit Gussrohraußendurchmesser, PE-Einschweißende, Stahl-Einschweißende
Muffe horizontal: DN 80
Muffe vertikal: DN 80
Menge: 1,000 St

**03.02.0014 PE-Einschweißende DN 150**
PE-Einschweißende mit integrierter Stützhülse und Spannring zur Montage in/an BAIO-Muffen, Prüfgrundlage: DVGW GW 337.

Material:
Spannring: GJS-400, Korrosionsschutz durch Epoxidharz-Pulverbeschichtung innen und außen gemäß Gütesicherung RAL-GZ 662 der Gütegemeinschaft Schwerer Korrosionsschutz - GSK unter Berücksichtigung der DIN 3476 (P) und DIN 30677-2 (Schichtdicke: min. 0,25 mm, Porenfreiheit bei 3 kV, Haftung innen und außen min. 12 N/mm² nach Heißwasserlagerung, Nachweis der Trinkwassertauglichkeit, Fremdüberwachung durch neutrales Prüfinstitut)
PE-Rohr: PE 100
Stützhülse: nichtrostender Stahl

DN 150
Rohraußendurchmesser: d 180 mm
Rohrwanddicke: SDR 11
Max. Betriebsdruck:
Wasser: 16 bar
Gas: 10 bar
Menge: 2,000 St

**03.02.0015 Unterflurhydrant liefern und einb.**
Freistrom-Unterflurhydrant mit höhenverstellbarem Betätigungs- und Mediumrohr, CE-Kennzeichnung nach EN 14339, Entleerung nach DIN EN 1074-6, Spindelvierkant/Klauenkupplung nach DVGW GW 386, Klauendeckel aus Kunststoff federbelastet für ein leichteres Öffnen und Schließen. Mit Faltenbalg-Schmutzdichtung an der Klauenkupplung. Festigkeit gegen Betätigungskräfte: MOT-Wert: 105 Nm, mST-Wert: 210 Nm nach EN 1074-6, Absperrung durch Teflon beschichtete Steckscheibe aus kaltgewalztem nichtrostendem Stahl nach DIN EN 10088-1 mit Zugfestigkeit > 1600 N/mm², mit Festanschlag in Auf- und Zu-Stellung, Steckscheibe in geöffnetem Zustand vollständig außerhalb des Durchflussmediums, dadurch vollkommen freier Durchgang, Mindestdurchfluss: 153 m³/h bei 1 bar Differenzdruck, Schliessvorgang: rechtsdrehend ca. 15 Umdrehungen, um Druckschläge im Leitungsnetz zu vermeiden.
Langer Entleerungsstutzen zur Anbringung eines Sickerschlauches oder einer Saugentleerung bei Einbau im Grundwasserbereich.

Material:
Gussbauteile aus GJS-400, Korrosionsschutz durch Epoxidharz-Pulverbeschichtung innen und außen gemäß Gütesicherung RAL-GZ 662 der Gütegemeinschaft Schwerer Korrosionsschutz - GSK unter Berücksichtigung der DIN 3476 (P) und DIN 30677-2 (Schichtdicke: min. 250 µm, Porenfreiheit bei 3 kV, Haftung innen und außen min. 16 N/mm² nach Heißwasserlagerung, Nachweis der Trinkwassertauglichkeit, Fremdüberwachung durch neutrales Prüfinstitut).

Teleskoprohr: nichtrostender Stahl V4A.
Spindel, Steckscheibe, Steckscheibenantrieb: nichtrostender Stahl
Schutzrohr: Polypropylen
Dichtungen: EPDM gemäß KTW-BWGL für Wasser

Medium: Trinkwasser
Max. Betriebsdruck: 16 bar

Nennweite: DN 80
Typ: 494 S
Anschluss: BAIO-Spitzende
Rohrdeckung: 1,25 - 1,55 m

Erforderliches Zubehör:
Schmutz- und Verdrehsicherung
Menge: 1,000 St

### Bereich 04 GESOND. RECHNUNG LAND

#### Abschnitt 04.01 BAUBÜRO

**04.01.0001 Baubüro für AG auf- und abbauen Fläche 15 m2 Stahlschrank*Zuf+Platz Wahl AN**
*** Pauschalposition
StL-Nr. 1910132219100010
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Ausstattung 'Jeder Arbeitsplatz ist mit einem Bürostuhl (Drehstuhl)auszustatten. Vom Baubüro sind dem AG vor Inbetriebnahme 3 Schlüssel zu übergeben.'

Aktenschrank aus Stahlblech, Breite mind. 0,80 m, Höhe
mind. 1,80 m, mit hitzedämmender Auskleidung, Feuerfestigkeitsklasse F 30.
Zufahrt und Platzbefestigung nach Wahl des AN ausführen.
Menge: 1,000 Psch
Leistungsbereichkatalog: 101

**04.01.0002 Baubüro für AG vorhalten**
StL-Nr. 19101327
Baubüro für den AG mit allen Einrichtungen vor- und
unterhalten. Ver- und Entsorgung sicherstellen. Baubüro
heizen. 2 mal wöchentlich reinigen. Zufahrt und befestigte Plätze unterhalten. Teilzeiten nach Tagen werden
zu 1/30 des Einheitspreises vergütet.
Menge: 3,000 Mt
Leistungsbereichkatalog: 101

#### Abschnitt 04.02 UMSETZUNG BAUSTELLENVERORDNUNG

**04.02.0001 Vorankündigung erstellen**
*** Pauschalposition
StL-Nr. 19101508
Vorankündigung gemäß Baustellenverordnung erstellen und
spätestens zwei Wochen vor Einrichten der Baustelle der
zuständigen Behörde übermitteln. Vorankündigung sichtbar und witterungsgeschützt auf der Baustelle aushängen. Bei erheblichen Änderungen während der Bauzeit
anpassen.
Menge: 1,000 Psch
Leistungsbereichkatalog: 101

**04.02.0002 SiGe-Plan erstellen**
*** Pauschalposition
StL-Nr. 19101513
Sicherheits- und Gesundheitsschutzplan (SiGe-Plan) nach
RAB 31 erstellen und mit dem Sicherheits- und Gesundheitsschutzkoordinator dieser und weiterer berührter
Baustellen abstimmen. Bei erheblichen Änderungen in der
Ausführung des Bauvorhabens anpassen. Den SiGe-Plan für
jeden Beschäftigten einsehbar auf der Baustelle vorhalten.
Menge: 1,000 Psch
Leistungsbereichkatalog: 101

**04.02.0003 SiGe-Koordinator stellen.**
*** Pauschalposition
StL-Nr. 19101528
Sicherheits- und Gesundheitsschutzkoordinator während
der Ausführung des Bauvorhabens nach RAB 30 und Unterlagen des AG stellen.
Menge: 1,000 Psch
Leistungsbereichkatalog: 101

#### Abschnitt 04.03 KONTROLLPRÜFUNG

**04.03.0001 Belastungsfahrzeug bereitstellen**
StL-Nr. 19101707
Belastungsfahrzeug als Gegengewicht (z.B. ausreichend
beladener Lkw) für Plattendruckversuch bei Kontrollprüfungen bereitstellen.
Menge: 1,000 h
Leistungsbereichkatalog: 101

**04.03.0002 Probegefäß liefern 10-l-Blecheimer**
StL-Nr. 1910171210
Probegefäß zur Aufnahme von Baustoffproben, für Kontrollprüfungen und für Rückstellproben des AG liefern.
Probegefäß = sauberer 10-l-Blecheimer mit dicht schließendem Deckel.
Menge: 6,000 St
Leistungsbereichkatalog: 101
